# Gymnasium Gröbenzell Erweiterung
Angebotsaufforderung (GAEB DA XML 3.2, DA83)
Projekt: 21-19LV
Währung: EUR
Vergabeart: Offenes Verfahren
Eröffnung: 11.04.2019 14:15:00
Ende der Zuschlagsfrist: 09.06.2019
Abgabeort: Landratsamt Landsberg am Lech
Ausführungsbeginn: 03.07.2019
Ausführungsende: 17.10.2019
Auftraggeber: Landkreis Fürstenfeldbruck, Münchner Straße 32, 82256 Fürstenfeldbruck; DV-Nummer: 318; Vergabenummer: 318
Erstellt mit: BECHMANN AVA 2023.80/ GXML Toolbox V3.3 R20210630, BECHMANN AVA 2023.80, 27.01.2026

## 318 Bauschreinerarbeiten
Datum: 27.01.2026

*Hinweis: Allgemeine Vorschriften und Angaben*

*Hinweis: 1. Baustellenordnung*
1. Baustellenordnung

1.  Die Inhalte des Sicherheits- und Gesundheitsschutzplanes und der Unterlage für spätere Arbeiten sind umzusetzen.

2.  Der Auftragnehmer ist als Arbeitgeber oder Selbständiger im Sinne der Baustellenverordnung verpflichtet, die gesetzlichen Arbeitnehmerschutzbestimmungen einzuhalten.

3.  Werden Einrichtungen mitbenutzt, so sind diese auf offensichtliche Mängel zu prüfen. Vorhandene Mängel sind dem Koordinator mitzuteilen.

4.  Werden Einrichtungen, die dem Schutz der Arbeitnehmer dienen, aus arbeitstechnischen Gründen entfernt, so sind vom Unternehmen, das die Einrichtungen entfernt, entsprechend wirksame Schutzmaßnahmen zu ergreifen. Nach Beendigung der Arbeiten ist der ursprüngliche Zustand wiederherzustellen.

5.  Es ist strikt verboten, Maßnahmen/Einrichtungen, die zum Fernhalten von Unbefugten dienen, zu entfernen.

6.  Ergeben sich im Zuge des Bauablaufes Gefahren für Dritte, mit denen nicht gerechnet wurde, so sind entsprechende Maßnahmen im Einvernehmen mit dem Koordinator festzulegen.

7.  Sind Änderungen bzw. Erweiterungen gegenüber den Festlegungen des Sicherheits- und Gesundheitsschutzplanes bzw. der Unterlage für spätere Arbeiten erforderlich, so ist dies dem Koordinator vor Ausführung mitzuteilen.

8.  Die Arbeitnehmer sind mit der erforderlichen persönlichen Schutzausrüstung auszustatten. Dabei sind Schutzhelme (z.B. im Schwenkbereich des Kranes) Gehörschutz (z.B. in der Nähe von Abbruchhämmern) und filtrierende Halbmasken (Staubschutz) auch dann unentgeltlich bereitzuhalten und einzusetzen, wenn die Ursache für den Einsatz nicht durch eigene Arbeiten bedingt ist.

9.  Lagerungen haben derart zu erfolgen, dass daraus keine Gefährdung für die eigenen Arbeitnehmer und die Arbeitnehmer anderer Arbeitgeber bzw. von Selbständigen erfolgt.

10.  Jedes Unternehmen ist dafür verantwortlich, dass durch regelmäßiges Entfernen des von den eigenen Arbeiten herrührenden Abfalls die Ordnung auf der Baustelle aufrechterhalten wird.

11.  Im gesamten Gebäude ist das Rauchen dauerhaft untersagt. Ebenso ist der Konsum von Alkohol während der Arbeitszeit im Gebäude sowie im gesamten Baustellenbereich nicht gestattet. Die Durchführung von Arbeitspausen (Brotzeit,  mittags etc.) sowie Nahrungsaufnahme ist ebenfalls im Gebäude nicht möglich. Hierzu sind vom AN entsprechende Einrichtungen vorzusehen.

12.  Wird im Zuge der Ausführung ein gefährlicher Arbeitsstoff eingesetzt, so ist dies rechtzeitig vor dem Einsatz des Arbeitsstoffes dem Koordinator mitzuteilen, wenn daraus eine Gefahr (z. B. Explosion, Brand, gesundheitsschädliche Atmosphäre) für Arbeitnehmer anderer Arbeitgeber bzw. für Selbständige im Sinne der Baustellenverordnung entsteht.

13.  Kleingerüste wie Bockgerüste und Behelfsgerüste sind für die Dauer der eigenen Arbeiten ohne gesonderte Vergütung beizustellen.

13.  Die genannte Ansprechperson ist vom Auftragnehmer beauftragt, für die Weiterleitung der Informationen des Koordinators im Unternehmen zu sorgen.

14.  Die Ansprechperson nimmt nach Erfordernis an den Koordinationsbesprechungen teil.

15.  Für die anzubietenden Arbeiten ist vor der Ausführung eine Gefährdungsanalyse in schriftlicher Form vorzulegen und mit dem Sicherheitskoordinator und der Bauleitung zu besprechen. Daraus ist für den Bauablauf eine Arbeitsanweisung zu erstellen, die in schriftlicher Form vorliegen muss. Die Mitarbeiter sind entsprechend dieser Arbeitsanweisung einzuweisen und das eigene Aufsichtspersonal hat die Einhaltung der Arbeitsanweisung dauerhaft zu überwachen.

16.  Das Nichteinhalten der Baustellenordnung kann dazu führen, dass die betroffenen Personen bzw. Firmen von der Baustelle verwiesen werden. Die entsprechenden Regelungen der VOB kommen zur Anwendung.

17.  Jeder einzelne Handwerker, der auf der Baustelle eingesetzt wird, muss eine Verpflichtungserklärung nach dem Verpflichtungsgesetz unterzeichnen.

*Hinweis: 2. Baubeschreibung*
2. Baubeschreibung

Am Gymnasium Gröbenzell an der
Wildmoosstrasse 34 in 82194 Gröbenzell
werden folgende Baumaßnahmen durchgeführt:

Abbruch

Abbruch des bestehenden eingeschossigen Lehrerzimmerbereichs
(Baujahr ca. ca. 1982 und Erweiterung ca. 1997)
inkl. des darauf befindlichen Lüftungsgeräts der Bestandsaula
inkl. dazugehörige Freianlagen mit Fahrradparkplätzen,  Überdachungen
inkl. Bäumen, Pflaster- und Asphaltbelags etc.
Die Grundfläche des Lehrerzimmerbereichs beträgt ca. 330 m2
Der Lehrerzimmerbereich liegt im Norden des Schulgeländes.

Erweiterung Bauteil C

Es wird ein Erweiterungsbau auf der durch den Abbruch frei gewordenen Fläche im Norden mit zwei Geschossen und folgenden Kennwerten errichtet:

Geschossfläche ca. 2.600 m2
Grundfläche ca. 1.350 m2
Bruttorauminhalt ca. 10.200 m2

Raumprogramm der Erweiterung:

Erdgeschoss: EDV Räume, Putzraum, Lehrmittel Bücherei, Technikräume, Lehrerzimmer etc., WC-Kern, Freiarbeitsflächen
Obergeschoss: Chemie- und Biologieräume, Meditationsraum, WC-Kern, Putzraum / Lager  Dachterrasse als Freiarbeitsfläche und Fluchtweg aus Bestand

Die Erweiterung wird in nachhaltiger Hybridbauweise ausgeführt
und besteht aus zweigeschossigen Pultdachbaukörpern und
mit ein- und zweigeschossigen Flachdachbaukörpern
im Anschlussbereich an den Bestand.

Stichpunktartige Beschreibung der Bauweise der Erweiterung:

-Pfahlgründung
-Tragwerk aus Stahlbeton
(Bodenplatte, Decken, Stützen-, und Aussteifungswände )
-Dachbinder Brettschichtholz
-Gebäudehülle aus seriell vorgefertigten
Wand-, und Dachelementen in Holzständer- bzw. Holztafelbauweise
 mit Zellulosewärmedämmung
-Fassade aus senkrecht vorvergraute Holzschalung,
Teilflächen mit Fassadenbegrünung mit Rankhilfen
-Fenster-, und Verglasungsflächen Leichtmetall
-Profilblechdach mit vollflächiger Photovoltaikanlage
(Auslegung für gesamte Schule)
- Innenwände Leichtbauwände mit Gipskartonverkleidung
- Boden nach Erfordernis Fliesen, Kautschuk/ Linoleum und Kugelgarn
- Heizung Anbindung an Bestandsheizung (2 Gas-Brennwertkessel)
- Dezentrale Lüftung der Unterrichtsräume etc. mit Fassadengeräten
- Lüftung in Sanitäranlagen
- Neues Lüftungsgerät für Aula Bestand auf Flachdach der Erweiterung

Maßnahmen im Bestand

Die bestehende Schule wurde in mehreren Bauabschnitten errichtet und besteht aus folgenden Bauteilen:

-Bauteil A mit Fahrradhalle und Hausmeisterhaus Baujahr ca. 1982,
ca. 1997 (Erweiterung Lehrerzimmer)
ca. 2003 (Überdachung Pausenhalle),
ca. 2006 (Mittagsbetreuung)

-Bauteil B Baujahr ca. 1984 und ca. 2003 (Erweiterung nach Norden)

-Bautel V-Verwaltung Baujahr ca. 2013

Im Bestand werden neben durch den Erweiterungsbau bedingten Umbauten und Veränderungen folgende Maßnahmen durchgeführt:

-Bauteil A EG:
Umbau Bereich ehem. Biologieräume in Klassenzimmer
Umbau Chemieräume in Klassenzimmer
SMV – Umbau zu Lager
Sanitätsraum – Umbau zu SMV

-Bauteil A OG:
EDV - Umbau zu Klasse
Kartenraum - Umbau zu Fachschaft Sprachen
Kollegstufe - Umbau zu Klasse

-Bauteil B OG:
EDV Labor – Umbau zu Geographie Sammlung,
EDV - Umbau zu Klasse

-Hausmeisterhaus:
Austausch Fenster
Schallschutzwand etc. im Aussenbereich
Einbau einer Lüftungsanlage in den Schlafräumen

- Fahrradhaus und Garage Räumfahrzeug:
Umbau der zwischenzeitlich als Lager etc. genutzten Fahradhalle
Neubau einer Garage für das Räumfahrzeug.

*Hinweis: 3. Planunterlagen Angebot*
3. Planunterlagen Angebot

Folgende Anlagen sind Bestandteil der Ausschreibung
und sind den Ausschreibungsunterlagen im PDF Format beigefügt:

Pläne Architekt:

Bauzeitenterminplan Index 2 vom 03.04.2024
Lageplan Bauantrag 1_1000
Perspektiven

GG-A-ÜB-GP- Baustelleneinrichtung
GG-A-EW-GR- Erdgeschoss
GG-A-EW-GR-1. Obergeschoss
GG-A-EW-DS-01 Erdgeschoss Deckenspiegel
GG-A-EW-DS-02 Obergeschoss Deckenspiegel
GG-A-EW-SN-Schnitte A-A; B-B; C-C; D-D; E-E
GG-A-EW-DT 01- Fassadendetails
GG-A-EW-DT 05- Schrank dezentrale Lüftung EG
GG-A-EW-DT 11- Gestaltung EDV
GG-A-EW-DT 12- Gestaltung Chemie
GG-A-EW-DT 13- Schrank dezentrale Lüftung OG
GG-A-EW-DT 15- Einbausitzbänke Flure
GG-A-EW-DT 17- Details Wandverkleidung
GG-A-EW-DT 20- Ansichten Wandverkleidung u. Tiefenabsorber
GG-A-EW-DT 21- Übersicht Lüftungsschränke

*Hinweis: 4. Vertragstermine*
4. Vertragstermine

Die Arbeiten sind grundsätzlich gemäß VOB/B § 5 Abs. 2 Satz 2
12 Werktage nach schriftlicher Aufforderung durch die Bauleitung,
die im Auftrag des Auftraggebers den Leistungsbeginn abruft,
auszuführen (siehe hierzu BVB Besondere Vertragsbedingungen Formblatt 214 H).

Die Bauschreinerarbeiten sind zwischen ca. zwischen Juni 2026 und November 2026 auszuführen.

Der beiliegende Bauzeitenplan dient lediglich zur Orientierung und stellt
keine Vertragstermine im Sinne der VOB / B § 5 (1) dar.

Die Arbeiten können nicht in einem Zug ausgeführt werden.
Evtl. müssen Montagen überlappend oder gleichzeitig ausgeführt werden.

Es stehen für folgende Arbeiten jeweils maximal folgende Arbeitszeiträume (Montag bis Freitag) zur Verfügung.

- Schwellenmontage Schrankverkeidung und Musterschrank etc.5 Arbeitstage

- Vor- und Schwellenmontage Wandverkleidungen etc.5 Arbeitstage

- Fertigmontagen Bänke  1 Arbeitstag

- Fertigmontagen Schrankverkleidungen  10 Arbeitstage

- Fertigmontagen Wandverkleidungen inkl. Tiefenabsorber10 Arbeitstage

- Fertigmontagen Verleistungen Binder  1 Arbeitstage

- Fertigmontagen Deckenabsorber  5 Arbeitstage

Alle notwendigen An- und Abfahrt, auch für Aufmaßtermine sind einzukalkulieren.

Die Personalkapazitäten sind den Erfordernissen des Bauzeitenplans anzupassen.

*Hinweis: 5. Besondere Technische Vertragsbedingungen*
5. Besondere Technische Vertragsbedingungen

Der Auftragnehmer (AN) hat die zur Erbringung der Leistungen erforderlichen Ausführungsunterlagen rechtzeitig vor Bedarf anzufordern. Die Unterlagen sind vom AN auf Vollständigkeit, Übereinstimmung, auch mit den örtlichen Maßen, rechtzeitig zu prüfen und eventuelle Unstimmigkeiten sofort anzuzeigen. Der Auftraggeber übernimmt keine Gewähr für die Richtigkeit  der in der Leistungsbeschreibung angegebenen Massen, hinsichtlich der Materiallieferungen und der Arbeitskapazitäten des AN.

Der AN hat Anspruch auf die kostenlose Überlassung von Ausführungsplänen im Dateiformat -pdf, die seine Leistungen betreffen.
Ausführungszeichnungen des AN, soweit erforderlich, sind rechtzeitig zur Freigabe durch den AG, vorzulegen und, soweit erforderlich, nach Korrektur anzupassen.

Nachstehende Leistungen sind vom Auftragnehmer zu erbringen.
Diese werden nicht besonders vergütet, sondern sind in die Einheitspreise einzurechnen,
sofern nicht in der nachfolgenden Leistungsbeschreibung Positionen hierfür vorgesehen sind.

Die Beseitigung des durch eigene Leistungen verursachten Bauschutts, einschl. Abfälle und Verpackungsmaterial einschl. Reinigen der Arbeits- und Aufenthaltsbereiche ist in die Baustelleneinrichtung einzurechnen.

*Hinweis: 6. Weitere allgemeine Vorbemerkungen*
6. Weitere allgemeine Vorbemerkungen

6.1 Urkalkulation
Auf Verlangen des Auftraggebers hat der Bieter/Auftragnehmer innerhalb von 7 Kalendertagen (ggf. sogar noch vor Auftragserteilung) seine Urkalkulation in einem doppelt verschlossenen Umschlag beim Auftraggeber abzugeben. Der innere Umschlag ist mit dem Hinweis „Urkalkulation – nicht öffnen“ zu versehen.
Die Öffnung der Urkalkulation darf nur gemeinsam, d.h. in Anwesenheit von Auftraggeber und Auftragnehmer, erfolgen (Ausnahme: die ausdrückliche Zustimmung des Auftragnehmers, dass der Auftraggeber die Öffnung alleine vornehmen darf).

6.2 Bauablaufplan und Ausführungsfristen
Bauablaufplanung:
siehe Terminplanung / Ausführungsfristen

Innerhalb von 10 Tagen nach Auftragserteilung ist vom Auftragnehmer auf Basis des Projektterminplanes (Architekt) ein detaillierter Terminplan der eigenen Leistung vorzulegen. Die terminliche Abwicklung und zeitliche Kontrolle der Baudurchführung erfolgt mittels aufgestellten Balkenplänen und Terminlisten. Der Auftragnehmer erkennt diese Steuerung als verbindlich an. Er ist verpflichtet, auf Anforderung unverzüglich alle Angaben zu machen, die zur Steuerung des Projektes erforderlich sind (z.B. Dauer von Vorgängen, Abhängigkeiten, geplante bzw. vorhandene Kapazitäten).

6.3 Arbeitszeiten
Die vertragliche Leistung darf auf der Baustelle nur werktäglich zu den Regelarbeitszeiten ausgeführt werden. Ausnahme nur in Abstimmung mit dem Auftraggeber. Die Regelarbeitszeit wurde festgelegt von Montag bis Freitag von 7:00 Uhr bis 20:00 Uhr und Samstag 07.00 Uhr - 18.00 Uhr. Ganztägig an Sonn- und gesetzlichen Feiertagen im Bundesland Bayern, sowie werktags in der Zeit von 20:00 Uhr bis 7:00 Uhr sind Bauarbeiten nicht erlaubt. Die Anforderungen gem. 32.BImSchV sind einzuhalten. Behördliche Genehmigungen für darüber hinausgehende Arbeitszeiten sind Sache des Auftragnehmers, die Kosten hierfür hat der Auftragnehmer zu tragen. Ausgenommen hiervon sind Maßnahmen, die vom Auftraggeber angeordnet werden, um die vertraglichen Fristen zu beschleunigen.

6.4 Immissionen (Lärm, Staub, Erschütterungen usw.)
Die allgemein gültigen Vorschriften bzgl. Lärmschutz bzw. Lärmbelästigung der Anlieger sind vom AN eigenverantwortlich einzuhalten (Anforderungen des BIMSCHG, Allgemeine Verwaltungsvorschrift gegen Baulärm und Geräuschimmission und die zusätzlichen landesrechtlichen Vorschriften).
Auf der Baustelle dürfen ausschließlich Geräte betrieben werden, die mind. dem Stand der Technik entsprechen und im Vergleich als besonders "lärmarm" eingestuft werden, z.B. durch RAL UZ 53. Die Vorgaben der Geräte- und Maschinenlärmverordnung hinsichtlich der Beschaffenheit sind zu beachten. Zu beachten ist die 'Allgemeine Verwaltungsvorschrift zum Schutz gegen Baulärm - Geräuschimmissionen' vom 19.08.1970 (Beil. zum BAnz. Nr. 160 (AVVV Baulärm) sowie andere bundes- und landesrechtliche Emissionsschutz- regelungen. Für das Bauvorhaben gilt das Bayerische Immissionsschutzgesetz –
 BayImSchG -(BayRS 2129-1-1 - UG) in der jeweils aktuellsten Fassung. Des Weiteren hat der Auftragnehmer bei der Durchführung der Bauarbeiten dafür Sorge zu tragen, dass Beeinträchtigungen für alle Anlieger auf das unumgängliche Mindestmaß reduziert werden. Weitergehende öffentlich- rechtliche Auflagen sind vom Auftragnehmer einzuhalten.

Die Entscheidung über die einzusetzenden Geräte trifft der AN, unabhängig von möglichen entsprechenden Hinweisen unter den einzelnen OZ in Hinblick auf die geforderten Leistungen, eigenverantwortlich.
Eine Staubentwicklung während der Arbeiten, insbesondere beim Beladen und Transportieren, und auch eine Ausbreitung des Staubs auf unbelastete Arbeitsbereiche ist vom AN durch wirkungsvolle Maßnahmen zu unterbinden. Die gesetzlichen Vorgaben sind einzuhalten. Insbesondere sind die Vorgaben der TRGS 559 „Mineralische Stäube“ strikt einzuhalten. Maschinen und Geräte sind mit einer wirksamen Absaugung zu versehen, Stäube sind an der Entstehungsstelle möglichst vollständig zu erfassen und gefahrlos zu entsorgen. Die Ausbreitung des Staubs auf unbelastete Arbeitsbereiche ist, soweit technisch möglich, zu verhindern. Ablagerungen sind zu vermeiden. Zur Beseitigung werden Feucht- und Nassverfahren oder saugende Verfahren durchgeführt (dies gilt auch für die Prozesse der Baureinigung). Die Einrichtungen zum Abscheiden / Erfassen von Stäuben müssen dem Stand der Technik entsprechen (z.B. Sauger mit Filterkategorie mindestens M). Die Einrichtungen sind regelmäßig zu warten und zu prüfen.

6.5 Verkehrsordnung/-führung
Es wird darauf hingewiesen, dass um das Baugrundstück keine Parkplätze zur Verfügung gestellt werden können. Das Grundstück ist über die Wildmoosstraße erreichbar. Der AN hat sich über die mögliche Verkehrsführung sowie die örtlichen Begebenheiten (z.B. Breite der Zufahrtsstraßen) zu informieren.
Dies ist bei der Terminabwicklung und Kalkulation zu berücksichtigen. Die Verkehrsbedürfnisse und Eigentumsrechte der Anwohner sind angemessen zu berücksichtigen! Die Parkmöglichkeiten auf dem Baugrundstück sind gem. Baustelleneinrichtungsplan geregelt und werden je nach Baufortschritt von der örtlichen Bauleitung festgelegt.

6.6 Verbot Audiogeräte
Die Nutzung von Audiogeräten auf der Baustelle ist untersagt. Der Auftrag- nehmer hat seine Mitarbeiter dahingehend zu unterrichten.

6.7 Alkohol-, Rauch- und Drogenverbot:
Auf der Baustelle herrscht innerhalb des Bauzauns grundsätzlich Alkohol- und Rauchverbot (u.a. vorbeugender Brandschutz). Der Auftragnehmer hat Personen, bei denen der begründete Verdacht auf Alkohol und Drogeneinfluss besteht, unverzüglich von der Baustelle zu entfernen. Der Bauherr behält sich vor, solchen Personen dauerhaft Baustellenverbot zu erteilen.

6.8 Ausführungsunterlagen
Der AG hat für das Projekt ein Projekt-Kommunikationssystem (PKS) zum Austausch von Plänen und Dokumenten eingerichtet. Die Nutzung des PKS ist verbindlich und erfolgt kostenlos. Die Planverteilung erfolgt digital durch den Objektplaner über dieses vom AG gestellte PKS. Bei der Erstellung von Plänen und anderen projektrelevanten Unterlagen in das PKS wird eine Email mit dem entsprechenden Link auf das PKS versendet. Alle Planzeichnungen und Unterlagen sind dann vom AN selbständig vom Server herunterzuladen. Zusätzlich verpflichtet sich der AN arbeitstäglich den Projektraum auf neu eingestellte Dokumente und Pläne zu prüfen (Holschuld).
Paus- und Kopierkosten - bzw. Planvervielfältigungskosten jedweder Art - werden bis einschließlich dem sechsten Planindex nicht vergütet. Für die Angebotskalkulation ist seitens des AN davon auszugehen, dass die Kosten für bis zu sechs Planindizes ohne weitere Vergütung durch den AN zu tragen sind. Wird die angegebene Zahl der Indizes von sechs überschritten, übernimmt der AG die Paus- und Kopierkosten für alle nachfolgenden Indizes für bis zu zwei Abzüge pro Planzeichnung.

6.9 Werkstattzeichnungen
Sind durch den Auftragnehmer Ausführungs-, Werkstatt- und/oder Montage- zeichnungen zu erstellen, so hat dies in ausreichendem Vorlauf entsprechend Terminplan und unter Berücksichtigung der Lieferfristen zu geschehen. Es dürfen nur vom Planer geprüfte und freigegebene Werkstattzeichnungen für die Ausführung verwendet werden. Für die Prüfung durch den Planer ist ein Zeitraum von zwei Wochen einzuplanen.
Die Werkstattzeichnungen sind, zur Prüfung durch den Planer, durch den AN in das PKS hochzuladen und abzulegen (Bringschuld). Für jede einzustellende CAD-Datei ist eine vorgegebene Planmaske (Plancodierung, Titel, Indexdatum usw.) auszufüllen (Bringschuld).
Die Beteiligten sind von der Planeinstellung per Email zu benachrichtigen (Auswahlmöglichkeit im PKS hinterlegt). Die auszutauschenden CAD-Dateiformate (pdf, dwg usw.), der zu verwendende Plankopf sowie die Plancodierung und Vergabe von Planstatik werden vom AG vorgegeben.
Als Versandtermin gilt der Einstelltermin in das PKS. Der AG behält sich vor, nur Dokumente die über das PKS-System laufen, als gültig anzuerkennen.
Der Prüflauf der W+M Planung erfolgt über das PKS. Der Letztstand nach Freigabe ist den Planern digital mittels des PKS zu übergeben. Zudem ist ein Satz der freigegebenen Werkstattzeichnungen 2-fach in Papierform bei der Objektüberwachung abzugeben.
Die Anmeldung zum PKS erfolgt per Internet-Browser mit einem Benutzernamen und einem Passwort. Dem AG ist dazu mindestens eine berechtigte Person mit Vor- und Nachnamen, sowie die Email-Adresse zu benennen (i.d.R Kontaktdaten des Projektleiters).
Der AN hat sich in die Nutzung und Handhabung des PKS einzuarbeiten.
Anleitungen zum Einstellen und Verteilen von Unterlagen stehen im Werkzeug- kasten "Hilfe" zur Verfügung. Eine Benutzereinweisung erfolgt im Fall einer Auftragserteilung umgehend. Der Zeitaufwand für Schulung/ Einweisung kann vom AN nicht in Rechnung gestellt werden.
Hinweis:
Im techn. Aufklärungsgespräch wird ein Formblatt PKS an den jeweiligen Bieter verteilt, in welchem die relevanten Informationen wie Ansprechpartner, Kontaktdaten etc. vom Bieter angegeben werden müssen.
Der Bauherr hat für das Projekt den Projektraum DPR GmbH gewählt. Bei allen Fragen zum Projektraum kann sich der AN an den Support wenden.

Kontaktdaten:
DPR GmbH
Dillinger Str. 8
89415 Lauingen

T +49 9072 99 150 25
F +49 9072 99 150 24
www.digitalerprojektraum.de

6.10 Ausführungsbedingungen
Ohne dass dies gesondert in den Leistungsbeschreibungen erwähnt wird, gehören auch folgende Leistungen zum Vertragsumfang des Auftragnehmers, ohne dass dieser hierfür eine besondere Vergütung erhält:
- Die Einholung ggf. erforderlicher öffentlich-rechtlicher Genehmigungen, außer der Baugenehmigung, soweit diese zur Ausführung der vertraglichen Leistungen erforderlich sind,
- Die Einholung aller erforderlichen Genehmigungen für die Inanspruchnahme öffentlichen Verkehrsraumes sowie privater Flächen, die nicht zum Baugrundstück zählen.
- Durch die Nutzung beschädigtes Fremdeigentum wird vom Auftragnehmer in direkter Abstimmung mit dem Geschädigten wiederhergestellt. Der Auftragnehmer stellt den Auftraggeber von allen Forderungen frei, die Dritte gegen den Auftraggeber aufgrund von Handlungen des Auftragnehmers erheben.
- Abstecken von Hauptachsen sofern für seine Arbeiten notwendig.
- Anlegen von ausreichenden Höhenpunkten und Meterrissen sofern für seine Arbeiten notwendig.
- Anlegen notwendiger Fluchten und Lot-Punkte sofern für seine Arbeiten notwendig.

6.11 Fachbauleiter und Aufsichtsführender
Der Auftragnehmer verpflichtet sich, einen Fachbauleiter zu benennen, der als Entscheidungsbefugter für die Gesamtkoordination aller übertragenen Leistungen als Ansprechpartner für den Auftraggeber eingesetzt wird. Dieser Fachbauleiter hat, wenn Arbeiten des Auftragnehmers ausgeführt werden, ständig vor Ort anwesend zu sein. Dabei muss er eine vorschriftsmäßige Durchführung der Arbeiten bezüglich Arbeitssicherheit gewährleisten. Der Bauleiter und eventuelle Vertreter müssen der deutschen Sprache mächtig sein. Die Bauarbeiten müssen von immer anwesenden, weisungsbefugten Personen beaufsichtigt werden (Aufsichtsführende).
Vor Aufnahme der Arbeiten ist der Auftraggeber--Bauleitung der Name des Bauleiters sowie des Stellvertreters schriftlich mitzuteilen. Die Qualifikation des Bauleiters ist dem Auftraggeber auf Verlangen in einem fachlichen Gespräch nachzuweisen. Ein Auswechseln des verantwortlichen Bauleiters ist nur in begründeten Fällen nach schriftlicher Antragstellung durch den Auftrag- nehmer mit Genehmigung des Auftraggebers möglich.

6.12 Mitarbeiter des Auftragnehmers
Alle Mitarbeiter, die für den Auftragnehmer auf der Baustelle tätig sind, müssen eigenverantwortlich in die Sicherheitsvorschriften bzw. Unfallverhütungs- vorschriften eingewiesen werden (VOB/B §4 (2). Der Auftragnehmer hat den entsprechenden Nachweis vor den Ausführungsarbeiten der Auftraggeber- Bauleitung vorzulegen.

6.13 Grundpflicht (,,Sowiesopflicht‘‘) des Auftragnehmers nach ArbSchG
Vor Beginn der Arbeiten hat der Unternehmer eine arbeitsplatz- und tätigkeitsbezogene Gefährdungsbeurteilung zu erstellen und basierend darauf seine Beschäftigen entsprechend zu unterweisen (vgl. DGUV Vorschrift 1 (ehem. BGV A1) §3 sowie ArbSchG §5). Die Gefährdungsbeurteilungen und Unterweisungsnachweise sind der Objektüberwachung/Bauleitung und dem Koordinator nach BaustellV schriftlich (mind. 2 Wochen vor Arbeitsbeginn auf der Baustelle) bekanntzugeben.

6.14 Baubesprechungen
Baustellenbesprechungen finden nach Absprache wöchentlich in regel- mäßigem Turnus statt. Die Zeiten werden angegeben. Der AN hat hierzu während seines Ausführungszeitraumes einen bevollmächtigten Bauleiter zu entsenden. Die Teilnahme ist verpflichtend. Von den Baustellen- besprechungen werden durchlaufend nummerierte Baubesprechungs- protokolle angefertigt und dem Auftragnehmer ausgehändigt. Der Auftrag- nehmer hat den lückenlosen Eingang der Protokolle verantwortlich zu prüfen und den Nichterhalt des Protokolls spätestens 5 Werktage nach der jeweiligen Besprechung schriftlich anzuzeigen. Die im Baubesprechungsprotokoll festgelegten Termine gelten als schriftlicher Leistungsabruf von vertraglich geschuldeten Leistungen.

6.15 Illegale Beschäftigung von Arbeitskräften
Bei illegaler Beschäftigung von Arbeitskräften kann der Auftraggeber den Vertrag fristlos kündigen. Weitergehende Schadensersatzforderungen bleiben vorbehalten.

6.16 Firmenangehörige
Der Auftragnehmer einschließlich seiner Nachunternehmer hat sicherzustellen, dass die jeweils auf der Baustelle eingesetzten Arbeitnehmer sich jederzeit als Firmenangehörige ausweisen können. Der Auftraggeber behält sich vor, durch seine bevollmächtigen Vertreter Stichproben zur Einhaltung dieser Maßnahme auf der Baustelle durchzuführen.

6.17 Zusätzliche Sicherheitsbestimmungen
Der AG hat einen Koordinator nach der Verordnung über Sicherheit und Gesundheitsschutz auf Baustellen (BaustellV) bestellt (§ 4 BaustellV). Der vom AG bestellte Koordinator wird durch laufende Kontrollen die Einhaltung der Sicherheits- und Gesundheitsschutzpläne überwachen und die Aufgaben nach der BaustellV wahrnehmen. Ferner wird der Koordinator durch regel- mäßige Begehungen der Baustelle die sicherheitstechnischen Einrichtungen und Schutzmaßnahmen des AN überprüfen. Soweit der Koordinator sicherheitstechnische Mängel auf der Baustelle feststellt, wird er an AN und AG in schriftlichen Berichten und / oder mündlicher Form unterrichten.
Den Weisungen des vom Auftraggeber zu benennenden SIGE-Koordinators und Bauleiters ist Folge zu leisten. Ausführungen von Schutz- und Sicherheitsmaßnahmen auf deren Veranlassung sind Nebenleistungen (vgl. VOB/C DIN 18299, Ziff. 4.1.4). Die Verantwortung des Auftragnehmers wird hierdurch nicht eingeschränkt.
Sämtliche Forderungen der SiGe-Baustellenordnung und Vorgaben der SiGe-Koordination sind einzuhalten und werden Vertragsbestandteil. Dem AN steht es jedoch frei das entsprechende Schutzziel durch andere gleichwertige Maßnahmen als die vom SiGeKo vorgeschlagenen zu erreichen. Die Beweislast der Gleichwertigkeit obliegt dem AN.
Der AN hat für den Koordinator nach der BaustellV einen Ansprechpartner zu benennen, der für die Erfüllung der erforderlichen Maßnahmen - auch von eventuellen Nachunternehmern - verantwortlich ist.
Der AN ist verpflichtet, die aktuelle Baustellenverordnung (BaustellV) einzuhalten und die eingesetzten Mitarbeiter in den auf der Baustelle bei der Bauleitung ausliegenden SIGE-Plan (Sicherheits- und Gesundheitsschutzplan)
einweisen zu lassen.
Der AN hat dem Koordinator den Beginn gefährlicher Arbeiten nach Anhang 2 der BauStellV (z. B. Gerüststellungen) vorher rechtzeitig anzuzeigen und die erforderlichen Unterlagen sofern nicht bereits in der Gefährdungsanalyse erbracht hinsichtlich Sicherheitstechnischer Belange zu übergeben. Die Verantwortlichkeit des AN für die Erfüllung seiner Arbeitsschutzpflichten bleibt unberührt (§5 Abs. 3 BaustellV).
Der Auftragnehmer hat bei der Planung der Baustelleneinrichtung und des Gerätes – unabhängig von der Einhaltung der festgelegten Immissionswerte gemäß aktuell geltender Bestimmungen – die schalltechnisch günstigsten Standorte und die nach dem Stand der Technik lärmärmsten Bauverfahren und Geräte zu berücksichtigen.

6.18 Baustelleneinrichtung
Auf dem Baugelände werden Flächen für die Materiallagerung und Bürocontainer (soweit möglich) ausgewiesen. Die Einrichtung, Unterhaltung und Beseitigung der Anlagen ist Sache des Auftragnehmers. Lagerflächen sind nur innerhalb des Bauzauns zulässig. Die im Umkreis der Baustelle vorhandenen privaten Stellflächen von Anwohnern dürfen nicht mit benutzt werden.
Das Aufstellen von Wohncontainern oder Wohnmöglichkeiten für auswärtige Arbeitskräfte oder Gastarbeiter wird nicht gestattet. Ebenso ist der Aufenthalt von Arbeitskräften in den Containern außerhalb der Arbeitszeit untersagt. Die Lager- und Arbeitsplätze des Auftragnehmers sind so einzuplanen, dass für Folgegewerke keine Behinderungen auftreten können. Treten für Folgegewerke Behinderungen auf, die der Auftragnehmer bei der Aufstellung seiner Baustelleneinrichtung hätte erkennen müssen, so ist das Umsetzen der entsprechenden Teile der Baustelleneinrichtung durch die Vertragspreise abgegolten. Der Auftragnehmer hat 1 Woche vor Aufnahme der Arbeiten auf der Baustelle mit der örtlichen Bauleitung und den anderen auf der Baustelle tätigen Auftragnehmern die Baustelleneinrichtung abzustimmen.

6.19 Firmenschilder
Das Anbringen von Firmenschildern auf der Baustelle ist grundsätzlich nicht gestattet und muss vorab mit der Fachbauleitung besprochen werden.

6.20 Besichtigung von Baustellen
Die Besichtigung von Baustellen durch Dritte bedarf der vorherigen Zustimmung des Auftraggebers.

6.21 Umlagen
Baustrom / Bauwasser / Abwasser / Baustelleneinrichtung:
Entnahmestellen für Baustrom und Bauwasser sowie ein Übergabepunkt für einen Kanalanschluss werden vom Auftraggeber in ausreichender Anzahl zur Verfügung gestellt.
Die damit einhergehenden Verbrauchskosten für Strom, Wasser und Abwasser übernimmt der AG. Eine Umlage fällt somit für den Auftragnehmer nicht an.
WC-Einrichtungen:
Der Bieter/Auftragnehmer hat für sein Personal während der gesamten Dauer seiner Leistungserbringung ausreichend dimensionierte Sanitäranlagen bereit zu stellen und diese laufend zu reinigen sowie mit Verbrauchsmitteln zu bestücken (siehe auch den Text der Leistungsbeschreibung).

6.22 Bauwesen- und Feuerversicherung
Der Auftraggeber schließt für die Dauer der Bauzeit für die Baumaßnahme eine Bauwesen- und Feuerversicherung ab. Hierfür erfolgt keine Umlage auf die Auftragnehmer/Firmen. Die Selbstbeteiligung beträgt 250 EURO je Schadensfall.

6.23 Bauunterhaltsreinigung
Das Beseitigen aller Verunreinigungen durch die Arbeiten des Auftragnehmers (Abfälle, Bauschutt und dergleichen) gemäß VOB umfasst das Aufnehmen und das vollständige und ordnungsgemäße Beseitigen. Dies hat mindestens 1x täglich zu erfolgen. Für die ordnungsgemäße Schuttbeseitigung und Baureinigung ist der Auftragnehmer beweispflichtig. Nach Beendigung der Vertragsleistung sind sowohl die Lager- und Arbeitsplätze als auch die Baustelle selbst zu räumen und in einem ordnungsgemäßen Zustand zu versetzen.
Falls der Auftragnehmer dieser Verpflichtung trotz Aufforderung nicht nachkommt, ist der Arbeitgeber berechtigt, die Beseitigung selbst vorzunehmen bzw. durchführen zu lassen und dem Auftragnehmer die entstandenen Kosten in Abzug zu bringen. Die Entsorgung/Verwertung hat nach den Vorgaben der Abfallwirtschaftssatzung der zuständigen Gemeinde/Stadt/Landkreis und des Kreislaufwirtschafts- und Abfallbeseitigungsgesetzes zu erfolgen.

6.24 Haftpflichtversicherung
Der AN ist verpflichtet, Risiken incl. der aus §10 Abs. 2, Nr. 2 VOB/B, insbesondere im Rahmen einer Betriebshaftpflichtversicherung zu nachfolgenden Mindestbeträgen je Schadensereignis zu versichern:
Personen-, Sach- und Vermögensschäden pauschal 1.500.000 € mindestens 2-fach maximiert (per annum), Bearbeitungsschäden pauschal 50.000 € mindestens 2-fach maximiert (per annum).

6.25 Verlangen der förmlichen Abnahme
Der AG verlangt die förmliche Abnahme ab einer Auftragssumme von 10.000 € (ohne Umsatzsteuer).

6.26 Übergabebedingungen
Nach Fertigstellung seiner Leistungen und bei Abnahme hat der Auftragnehmer folgende Unterlagen zu übergeben:
- Prüfatteste, Abnahmebescheinigungen etc., von staatlichen und hierfür besonders bestimmten Stellen insbesondere Abnahmebescheinigungen von Prüfsachverständigen, von Sachverständigen oder von Sachkundigen für diejenigen Anlagen, die einer solchen Abnahme bedürfen
- Revisionspläne/Bestandspläne
- Bedienungs- und Pflegeanleitungen und Handbücher für alle technischen Anlagen
- vertraglich vereinbarte Nachweise über bestimmte Eigenschaften von Baustoffen etc.
- Fachunternehmererklärung/Konformitätserklärung
- Fachbauleitererklärung
Alle oben genannten Unterlagen werden schriftlich in 2-facher Ausfertigung auf Papier sowie 1-fach digital (PDF-Format) ausgeliefert. Rechtzeitige und ausreichende Einweisung des Bedienungspersonals des Auftraggebers in die Bedienung aller technischen Anlagen ist durch den Auftragnehmer zu gewährleisten und gilt als Abnahmevoraussetzung. Soweit diese Einweisung nicht bis zur Abnahme erfolgt ist, stellt der Auftragnehmer bis zur Einweisung das erforderliche Personal für die Bedienung der technischen Anlagen selbst.

6.27 Abrechnung
Alle Rechnungen sind mit folgender Rechnungsadresse zu versehen:
Rechnungen sind im Original zu adressieren an:
Landratsamt Fürstenfeldbruck
Kreiseigener Hoch- und Tiefbau
Herr Neuhauß
Münchner Straße 32
82256 Fürstenfeldbruck
und über ein vom Landratsamt Fürstenfeldbruck zu benennendes Ingenieurbüro einzureichen.
Die Rechnungen sind zusätzlich digital ohne Anlagen zu versenden an:
- das Landratsamt Fürstenfeldbruck, Kreiseigener Hoch- und Tiefbau
- ein durch das Landratsamt Fürstenfeldbruck zu benennendes Projektsteuerungsbüro
Beginn der Frist zur Rechnungsprüfung ist der Eingang der Originalrechnung mit Anlagen beim Ingenieurbüro. Für den Fall, dass keine gültige Freistellungsbescheinigung für eine Schlusszahlung vorliegt, gilt als Tag der Schlusszahlung die Zahlung an den AN, nicht die Zahlung an das Finanzamt. Die Mitteilung nach § 16 Abs. 3 Nr. 2 VOB/B ist daher nach der Zahlung an den AN zu machen und gemeinsam mit der Unterrichtung über die Höhe des Steuerabzugs dem AN zu übersenden.

6.28 Baustoffe/Unbedenklichkeit
Das Bauwerk muss derart ausgeführt werden, dass die Hygiene und die Gesundheit der Bauarbeiter, Mieter und Personal, insbesondere durch folgende Einwirkungen nicht gefährdet werden:
- Vorhandensein gefährlicher Teilchen oder Gase in der Luft,
- Freisetzen giftiger und geruchsintensiver Gase,
- Emissionen gefährlicher Strahlung,
- Wasser- oder Bodenverunreinigungen bzw. –vergiftung,
- Einbau von Gefahrstoffen und solcher Materialien, die mit Gefahrstoffen behaftet sind,
- Feuchtigkeitsansammlung in Bauteilen u. Oberflächen von Bauteilen u. Innenräumen,
- die Verwendung umweltgefährdender Inhaltsstoffe sind dem Bauleiter und Koordinator, - nach Baustellenverordnung („SiGeKo“) rechtzeitig anzukündigen und mit ihnen abzustimmen.
Der Auftragnehmer hat sicherzustellen, dass nur zugelassene Baustoffe verwendet werden, die u.a. kein PCP, PCB, Formaldehyd, keine Dioxine, asbesthaltige oder krebsverdächtige Stoffe enthalten.

6.29 Bautagesberichte
Vom Auftragnehmer sind Bautagesberichte anzufertigen und der Fachbauleitung täglich vorzulegen, ein Durchschlag ist dem Objektüberwachenden zur Verfügung zu stellen. Sie müssen alle Angaben enthalten, die für die Ausführung und Abrechnung des Auftrages von Bedeutung sein können. Dies sind insbesondere:
- Wetter, Temperaturen,
- Zahl und Art der auf der Baustelle beschäftigten Arbeitskräfte,
- Zahl und Art der eingesetzten Großgeräte sowie deren Zu- und Abgang,
- Anlieferung von Hauptbaustoffen,
- Art, Umfang und Ort der geleisteten Arbeiten mit den wesentlichen Angaben über den Baufortschritt (Beginn und Ende von Leistungen größeren Umfanges, Betonierungszeiten und dergleichen),
- Behinderung und Unterbrechung der Ausführung mit Angabe der Gründe,
- Arbeitseinstellung mit Angabe der Gründe,
- Unfälle und sonstige wichtige Vorkommnisse.
Diese Aufzeichnungen entbinden den AN nicht von seiner Verpflichtung zur Einhaltung der Schriftform nach den Bestimmungen der VOB/B. In diesen Fällen sind jedenfalls gesonderte Schreiben an den AG erforderlich.

6.30 Haftung (zu VOB/B §4 Abs.5)
Über die Bestimmungen des §4 Abs. 5 VOB/B hinaus übernimmt der AG keine Haftung für auf der Baustelle gelagerte Materialien des AN.

6.31 Rechtswahl
Für sämtliche Rechte und Pflichten aus diesem Vertrag gilt das Recht der Bundesrepublik Deutschland unter Ausschluss des Kollisionsrechts wie auch unter Ausschluss der Übereinkommen der Vereinten Nationen über Verträge über den internationalen Warenkauf.

6.32 Gerichtsstand
Streitigkeiten entscheiden die ordentlichen Gerichte. Als Gerichtsstand wird ausschließlich Fürstenfeldbruck vereinbart.

### Bereich 01 Bauschreinerarbeiten

*Hinweis: Allgemeiner Hinweis Baustoffauswahl*
Allgemeiner Hinweis Baustoffauswahl

Bei der Auswahl der durch den AN anzubietenden Baustoffe sind alle einschlägigen Vorschriften hinsichtlich der Eignung für die Verwendung in Schulen zu beachten. Alle verwendeten Materialien und Werkstoffe müssen den geltenden Richtlinien zur Berücksichtigung des Umweltschutzes entsprechen. Es dürfen nur gesundheitlich unbedenkliche, emissionsfreie und ressourcenschonende Stoffe verwendet werden. Entsprechende Produkte sind in die EPs einzukalkulieren. Alle Materialien müssen FCKW-, PCP-, lindan und formaldehydfrei hergestellt sein. Die Formaldehydfreiheit der einzelnen Baustoffe (Farben, Lacke, Schichtstoffe, Plattenware, Leim etc.) ist nachzuweisen.

Der AN hat spätestens zur Abnahme eine ausreichende Dokumentation aller verwendten Baustoffe z.B. in Form von Sicherheitsdatenblättern etc. vorzulegen und die Güte und Unbedenklichkeit zu bescheinigen.

#### Titel 01.01 Baustelleneinrichtung

**01.01.1 Baustelle einrichten**
Einrichten der Baustelle, Vorhalten der Baustelleneinrichtung und Räumen der Baustelle für sämtliche in der Leistungsbeschreibung aufgeführten Leistungen.

Die Versorgung der Baustelle mit Strom, Wasser, Abwasser und Baustellen WC erfolgt durch den Rohbauunternehmer.
Die Abrechnung der Kosten für Baustrom und Bauwasser und Baustellen WC erfolgt entsprechend der Vorbemerkungen.

Die Belange des Sicherheits- und Gesundheitsschutzes entsprechend einschlägiger Vorschriften sind zu beachten, insbesondere sind alle erforderlichen Maßnahmen diesbezüglich mit einzukalkulieren.

Ein Kran bzw. etwaige Hebevorrichtungen/Aufzug
stehen bauseits nicht zur Verfügung und sind entsprechend einzukalkulieren.

Es werden keine Aufenthalts- und Lagerräume gemäß VOB / C zur Verfügung gestellt. Dies ist in die Position einzukalkulieren.
Menge: 1,000 psch

**01.01.2 Ausführungs- und Montagezeichnungen**
Erstellen von prüffähigen Ausführungs- und
Montagezeichnungen mit den erforderlichen Zeichnungsunterlagen im Maßstab
1/20 bis 1/1 entsprechend der Erfordernis auf Basis der Architektenpläne
Termingerechte Vorlage per mail.
Freigabe durch den Architekten einschl.
evtl. notwendiger Prüfläufe,  Änderungen und Wiedervorlage. Die Freigabe bezieht sich auf Form, Funktion und bauseitige Anschlüsse.
Menge: 1,000 psch

#### Titel 01.02 Wandverkleidungen EDV - EG

**01.02.1 Unterkonstruktion für Akustikwandverkleidung**
Unterkonstruktion für Akustikwandverkleidungen
liefern und montieren
siehe auch beiliegende Planunterlagen
Ausführung als Kreuzlattung

senkrechte Lattung Tiefe / Breite 60 / 40 mm
aus gehobelten Holzlatten
Abstand nach Erfordernis und
nach Wahl des AN ca. 80 cm
in den GK Wände (Hartgipsplatten zweilagig)
und in die hinterliegende Holzunterkonstruktion
fachgerecht befestigen

Waagrechte Lattung 40 / 40 mm
aus gehobelten Holzlatten
gegen senkrechte Latten
fachgerecht befestigen
zur verdecktliegenden Befestigung der Akustikwandverkleidungen
mit Ausbildung als Zahnleiste, Einhängleiste o.ä.
nach Wahl des AN

inkl. Lagesicherung gegen Abnehmen der Platten
vollflächige Hinterlegung der 5 mm breiten Stossfugen mit
schwarz gestrichenen Holzleisten
Einteilung entsprechend der Plattenteilung

Latteneinteilung für Einzelgrößen der Akustikwandverkleidungen

-Standard -Plattenformat
ca. H / B 55 / 127 cm
Fuge 5 mm

-Gesamthöhe ca. 172 cm mit drei Platten (ca. 3 x 55 cm)
oberhalb Teppich- oder Kautschuksockel bauseits
ca. 8,0 cm

-Plattenbreiten Standardplatte ca. 127 cm
Passplatte gemäß Zulage als gesonderte Postion

die Einzelflächen sind im Zuge der Montage der Unterkonstruktion durch den AN vor Ort aufzumessen

Montage der Unterkonstruktion nach Einbau des Estrich

inkl. aller notwendigen Zubehörteile, Anpass- und Nebenarbeiten, Befestigungsmittel,
Schutzmaßnahmen etc.
Menge: 66,000 m²

**01.02.2 Zulage Sockelausbildung der Unterkonstruktion**
Zulage zur Ausbildung der Unterkonstruktion
im Sockelbereich bestehend aus

-Einbau einer Trägerplatte
aus Holzwerkstoff (Dreischichtplatte o.ä.)
bündig mit Vorderkante der Unterkonstruktion
Plattendicke  20mm
Plattenhöhe  80 mm

Montage auf der senkrechten Holzlatte 60 / 60 mm
der zuvor beschriebenen Unterkonstruktion

zur bauseitigen Montage des Sockels durch den Bodenlager aus Kugelgarn oder Kautschuk

Ausführung nach Angabe des Architekten und Planung
inkl. aller notwendigen Zubehörteile, Befestigungsmittel, Anpass- und Nebenarbeiten, Schutzmaßnahmen etc.
Abrechnung nach Laufmetern
Menge: 39,000 m

**01.02.3 Akustikdämmung für Akustikwandverkleidung**
Akustikdämmung für Akustikwandverkleidung
liefern und montieren

Einbau zwischen zuvor beschriebener Unterkonstruktion
Dicke ca. 40 mm direkt hinter der nachfolgende beschriebenen Plattenverkleidung
Einbau inkl. Lagesicherung, Veklebung o.ä.

Glaswolle als schallschluckende Hinterfüllung, Anwendungsgebeit DI, nicht brennbar (A1),
eingeschweißt in schwarze Folie,
einschließlich dichtem Abkleben sämtlicher Schnittkanten

inkl. aller notwendigen Zubehörteile, Anpass- und Nebenarbeiten, Befestigungsmittel,
Schutzmaßnahmen etc.
Menge: 66,000 m²

**01.02.4 Akustikwandverkleidung Holzoptik**
Akustikwandverkleidung Holzoptik
für die Zimmerrückwände
liefern und fachgerecht montieren
siehe auch beiliegende Planunterlagen

-Plattenformat ca. H / B 55 / 127 cm
Fuge 5 mm

-Gesamthöhe ca. 172 cm mit drei Platten (ca. 3 x 55 cm)
oberhalb Teppich- oder Kautschuksockel bauseits
ca. 7,5cm

-Plattenbreiten Standardplatte ca. 127 cm
Passplatte gemäß Zulage als gesonderte Postion

die Einzelflächen sind im Zuge der Montage der Unterkonstruktion durch den AN vor Ort aufzumessen
Fertigmontage der Platten im fertig gestellten Raum

Montage an zuvor beschriebener Unterkonstruktion

Material der Platten:

MDF-Platte Dicke 19 mm
perforiert mit runder Mikrolochung / Lochung
an Vorder- und Rückseite
Durchmesser Vorderseite 1mm
Durchmesser Rückseite 3mm
Achsabstand 4 mm
Sichtseite mit glattem Randfries
ohne Lochung Breite ca. 4-25 mm
in Abstimmung mit Architekt (evtl. herstellerabhängig)
mit Vlies rückseitig aufkaschiert
Richtqualtät BER Holz-F Typ L 1/3-4

Sichtseite mit HPL 0,8 mm Schichtstoff belegt
Rückseiten mit Gegenzugfurnier/Schichtstoff
Schichtstoff in heller Holzoptik
Egger H 1277 ST 9 Lakeland Akazie hell
inkl. Kantenausbildung  mit zum Holzdekor passender
3 mm ABS Dickkkante in Holzoptik
(Radius mindestens 2 mm gemäß KUVB Vorschrift)

Formaldehydabgabe nach DIN EN 717-2 Klasse E1
Brandverhalten nach Euroclass EN 13501-1
oder DIN 4102
B1 schwer entflammbar oder B2 normal entflammbar
die Klassifizierung des Brandverhaltens bezieht
sich ausschließlich auf die Trägerplatte

Schallabsorptionsgrad nach DIN EN ISO 354:2005
α I.M. = 0,64, NRC = 0,85, α W = 0,65 (M) Kl.C.
α s bei125Hz = 0,25; 250Hz = 0,61; 500Hz = 1,03; 1000Hz = 0,98; 2000Hz = 0,56; 4000Hz 0,50 Hz
Gewicht: ca. 9,2 kg/m², ohne Auflage

sichtbarer Lochflächenanteil 4,91%

angebotenes Fabrikat der Trägerplatte: '.............................'

Montage im komplett fertig stellten Raum.

inkl. aller notwendigen Zubehörteile, Befestigungsmittel, Anpass- und Nebenarbeiten, Schutzmaßnahmen etc.
Menge: 66,000 m²

**01.02.5 Zulage Passplatten**
Zulage Passplatten zu zuvor
beschriebener Postion
für Platten mit anderen Breiten
als den zuvor beschriebenen Standardbreiten
inkl. enstprechende Ausbildung der Unterkonstruktion
von ca. 40 und 150 cm
Abrechnung nach Stück
Menge: 27,000 St

**01.02.6 Zulage freie Enden der Unterkonstruktion und Verkleidung**
Zulage für die Ausbildung der freiendne Enden
senkrecht und waagrecht
der Unterkonstruktion und Verkleidung

Ausbildung der Unterkonstruktion
gehobelt und geschliffen
im Fugenbereich schwarz gestrichen
zuvorbeschriebene Akustikwandbekleidung
mit ca. 20 mm Überstand
gegenüber der Unterkonstruktion

Beikleidung der freien Kante mit MDF Platte
Material, Oberfläche und Kantenausbildung wie zuvorbeschriebene Akustikwandbekleidung
jedoch ohne Lochung

umlaufend mit 5 mm Fuge zu angrenzenden Bauteilen
Breite ca. 90 mm

Ausführung nach Angabe des Architekten und Planung
inkl. aller notwendigen Zubehörteile, Befestigungsmittel, Anpass- und Nebenarbeiten, Schutzmaßnahmen etc.
Abrechnung nach Laufmetern
Menge: 49,000 m

**01.02.7 Musterplatte**
Musterplatte mit Lochung
vorab an Architekten zur Freigabe liefern
inkl. der Kantenausbidung
Größe mind. 30/40 cm
Schichtstoff in heller Holzoptik nach Wahl des AG / Architekten
aus der Palette des durch de AN gewählten Herstellers
Menge: 1,000 St

**01.02.8 Bohrungen für Steckdosen, Schalter etc.**
Bohrungen für Steckdosen, Schalter etc.
nach Angabe vor Ort erstellen
Durchmesser bis 80 mm
Menge: 15,000 St

**01.02.9 Tiefenabsorber H / B ca. 55 / 255 cm**
Tiefenabsorber H / B ca. 55 / 255 cm
Gesamtdicke 80 mm
liefern und montieren
siehe hierzu beiliegende Planunterlagen

Akustikwandpaneelsystem aus Glaswolle mit textiler Oberfläche und 40 mm +40 mm Tieffrequenzabsorber
im umlaufenden gestuftem Rahmenprofil

Montage an den fertig gestrichenen GK Wänden (Hartgipsplatten zweilagig) oberhalb der zuvor beschriebenen Wandverkleidung
exakt auf Fugenbild der Wandverkleidung abgestimmt

Richtqualltät: Ecophon Akusto Wall C Akutex FT + Extra Bass, 40 mm Akustikwandpaneelsystem aus Glaswolle mit textiler Oberfläche und 40 mm Tieffrequenzabsorber
mit Connect gestuftem Rahmenprofil - horizontal
Akustikwandpaneelsystem mit einem Schallabsorptionsgrad aw = 1,00 gemäß DIN EN ISO 11654 bei einer totalen Konstruktionshöhe von 80 mm.
Akustikplatten aus Glaswolle
Kantenausführung: C ähnl. DIN EN 13964; Tieffrequenzabsorber mit schwarzer Vliesoberfläche
Demontierbarkeit: leicht montierbar, sowie de- und remontierbar
Gesamtgewicht: ca. 7 kg/m²
Oberfläche: Texona sichtseitig und an Längsseiten widerstandfähiges Textilgewebe
Rückseite: Glasvlies
Farbe: White Frost (*) (ähnlich NCS S 0500-N), Lichtreflexionsgrad: 85%, Glanzgrad < 1
Baustoffklasse: nicht brennbar, A2-s1, d0
(gem. DIN EN 13501-1)
Umwelteinfluss: vollständig recycelbar; aus recyceltem Altglas (Anteil > 70%) mit umweltfreundlichen Bindemittel; zertifiziert gemäß EPD Typ III
Absorptionsklasse: A (gem. DIN EN ISO 11654), αw = 1,00

Praktischer Absorptionsgrad
αp: 125Hz = 0,65; 250Hz = 1,00; 500Hz = 0,95; 1000Hz = 1,00; 2000Hz = 1,00; 4000Hz = 1,00 gemäß DIN EN ISO 11654
bei einer totalen Konstruktionshöhe von 43 mm

Reinigung: täglich Staubwischen und Staubsaugen möglich

System-Unterkonstruktion
Aufnahmekonstruktion aus farbbeschichtetem Stahlrahmenprofil, Ansichtskante = 10mm
Farbe: Hellgrau texturiert (ähnl. NCS S0500-N)

angebotenes Fabrikat : '.............................'
Menge: 6,000 St

**01.02.10 Tiefenabsorber H / B ca. 55 / 41 cm**
Tiefenabsorber
wie zuvor beschrieben jedoch
H / B ca. 55 / 41cm
Menge: 4,000 St

**01.02.11 Tiefenabsorber H / B ca. 55 / 191 cm**
Tiefenabsorber
wie zuvor beschrieben jedoch
H / B ca. 55 / 191 cm
Menge: 6,000 St

**01.02.12 Tiefenabsorber H / B ca. 55 / 150 cm**
Tiefenabsorber
wie zuvor beschrieben jedoch
H / B ca. 55 / 150 cm
Menge: 2,000 St

**01.02.13 Tiefenabsorber H / B ca. 55 / 174,5 cm**
Tiefenabsorber
wie zuvor beschrieben jedoch
H / B ca. 55 / 174,5 cm
Menge: 1,000 St

**01.02.14 Tiefenabsorber H / B ca. 55 / 79 cm**
Tiefenabsorber
wie zuvor beschrieben jedoch
H / B ca. 55 / 79 cm
Menge: 1,000 St

**01.02.15 Tiefenabsorber H / B ca. 55 / 112 cm**
Tiefenabsorber
wie zuvor beschrieben jedoch
H / B ca. 55 / 112 cm
Menge: 1,000 St

#### Titel 01.03 Wandverkleidungen Besprechung C.0.16 - EG

**01.03.1 Unterkonstruktion für Akustikwandverkleidung**
Unterkonstruktion für Akustikwandverkleidungen
liefern und montieren
siehe auch beiliegende Planunterlagen
Ausführung als Kreuzlattung

senkrechte Lattung Tiefe / Breite 60 / 40 mm
aus gehobelten Holzlatten
Abstand nach Erfordernis und
nach Wahl des AN ca. 80 cm
in den GK Wände (Hartgipsplatten zweilagig)
und in die hinterliegende Holzunterkonstruktion
fachgerecht befestigen

Waagrechte Lattung 40 / 40 mm
aus gehobelten Holzlatten
gegen senkrechte Latten
fachgerecht befestigen
zur verdecktliegenden Befestigung der Akustikwandverkleidungen
mit Ausbildung als Zahnleiste, Einhängleiste o.ä.
nach Wahl des AN

inkl. Lagesicherung gegen Abnehmen der Platten
vollflächige Hinterlegung der 5 mm breiten Stossfugen mit
schwarz gestrichenen Holzleisten
Einteilung entsprechend der Plattenteilung

Latteneinteilung für Einzelgrößen der Akustikwandverkleidungen

-Standard -Plattenformat
ca. H / B 55 / 127 cm
Fuge 5 mm

-Gesamthöhe ca. 227,5 cm mit vier Platten (ca. 4 x 55 cm)
oberhalb Teppich- oder Kautschuksockel bauseits
ca. 8,0 cm

-Plattenbreiten Standardplatte ca. 127 cm
Passplatte gemäß Zulage als gesonderte Postion

die Einzelflächen sind im Zuge der Montage der Unterkonstruktion durch den AN vor Ort aufzumessen

Montage der Unterkonstruktion nach Einbau des Estrich

inkl. aller notwendigen Zubehörteile, Anpass- und Nebenarbeiten, Befestigungsmittel,
Schutzmaßnahmen etc.
Menge: 7,000 m²

**01.03.2 Zulage Sockelausbildung der Unterkonstruktion**
Zulage zur Ausbildung der Unterkonstruktion
im Sockelbereich bestehend aus

-Einbau einer Trägerplatte
aus Holzwerkstoff (Dreischichtplatte o.ä.)
bündig mit Vorderkante der Unterkonstruktion
Plattendicke  20mm
Plattenhöhe  80 mm

Montage auf der senkrechten Holzlatte 60 / 60 mm
der zuvor beschriebenen Unterkonstruktion

zur bauseitigen Montage des Sockels durch den Bodenlager aus Kugelgarn oder Kautschuk

Ausführung nach Angabe des Architekten und Planung
inkl. aller notwendigen Zubehörteile, Befestigungsmittel, Anpass- und Nebenarbeiten, Schutzmaßnahmen etc.
Abrechnung nach Laufmetern
Menge: 3,100 m

**01.03.3 Akustikdämmung für Akustikwandverkleidung**
Akustikdämmung für Akustikwandverkleidung
liefern und montieren

Einbau zwischen zuvor beschriebener Unterkonstruktion
Dicke ca. 40 mm direkt hinter der nachfolgende beschriebenen Plattenverkleidung
Einbau inkl. Lagesicherung, Veklebung o.ä.

Glaswolle als schallschluckende Hinterfüllung, Anwendungsgebeit DI, nicht brennbar (A1),
eingeschweißt in schwarze Folie,
einschließlich dichtem Abkleben sämtlicher Schnittkanten

inkl. aller notwendigen Zubehörteile, Anpass- und Nebenarbeiten, Befestigungsmittel,
Schutzmaßnahmen etc.
Menge: 7,000 m²

**01.03.4 Akustikwandverkleidung Holzoptik**
Akustikwandverkleidung Holzoptik
für die Zimmerrückwände
liefern und fachgerecht montieren
siehe auch beiliegende Planunterlagen

-Plattenformat ca. H / B 55 / 127 cm
Fuge 5 mm

-Gesamthöhe ca. 2,275 cm mit vier Platten (ca. 4 x 55 cm)
oberhalb Teppich- oder Kautschuksockel bauseits
ca. 7,5cm

-Plattenbreiten Standardplatte ca. 127 cm
Passplatte gemäß Zulage als gesonderte Postion

die Einzelflächen sind im Zuge der Montage der Unterkonstruktion durch den AN vor Ort aufzumessen
Fertigmontage der Platten im fertig gestellten Raum

Montage an zuvor beschriebener Unterkonstruktion

Material der Platten:

MDF-Platte Dicke 19 mm
perforiert mit runder Mikrolochung / Lochung
an Vorder- und Rückseite
Durchmesser Vorderseite 1mm
Durchmesser Rückseite 3mm
Achsabstand 4 mm
Sichtseite mit glattem Randfries
ohne Lochung Breite ca. 4-25 mm
in Abstimmung mit Architekt (evtl. herstellerabhängig)
mit Vlies rückseitig aufkaschiert
Richtqualtät BER Holz-F Typ L 1/3-4

Sichtseite mit HPL 0,8 mm Schichtstoff belegt
Rückseiten mit Gegenzugfurnier/Schichtstoff
Schichtstoff in heller Holzoptik
Egger H 1277 ST 9 Lakeland Akazie hell
inkl. Kantenausbildung  mit zum Holzdekor passender
3 mm ABS Dickkkante in Holzoptik
(Radius mindestens 2 mm gemäß KUVB Vorschrift)

Formaldehydabgabe nach DIN EN 717-2 Klasse E1
Brandverhalten nach Euroclass EN 13501-1
oder DIN 4102
B1 schwer entflammbar oder B2 normal entflammbar
die Klassifizierung des Brandverhaltens bezieht
sich ausschließlich auf die Trägerplatte

Schallabsorptionsgrad nach DIN EN ISO 354:2005
α I.M. = 0,64, NRC = 0,85, α W = 0,65 (M) Kl.C.
α s bei125Hz = 0,25; 250Hz = 0,61; 500Hz = 1,03; 1000Hz = 0,98; 2000Hz = 0,56; 4000Hz 0,50 Hz
Gewicht: ca. 9,2 kg/m², ohne Auflage

sichtbarer Lochflächenanteil 4,91%

angebotenes Fabrikat der Trägerplatte: '.............................'

Montage im komplett fertig stellten Raum.

inkl. aller notwendigen Zubehörteile, Befestigungsmittel, Anpass- und Nebenarbeiten, Schutzmaßnahmen etc.
Menge: 7,000 m²

**01.03.5 Zulage Passplatten**
Zulage Passplatten zu zuvor
beschriebener Postion
für Platten mit anderen Breiten
als den zuvor beschriebenen Standardbreiten
inkl. enstprechende Ausbildung der Unterkonstruktion
von ca. 91 cm
Abrechnung nach Stück
Menge: 8,000 St

**01.03.6 Zulage freie Enden der Unterkonstruktion und Verkleidung**
Zulage für die Ausbildung der freiendne Enden
senkrecht und waagrecht
der Unterkonstruktion und Verkleidung

Ausbildung der Unterkonstruktion
gehobelt und geschliffen
im Fugenbereich schwarz gestrichen
zuvorbeschriebene Akustikwandbekleidung
mit ca. 20 mm Überstand
gegenüber der Unterkonstruktion

Beikleidung der freien Kante mit MDF Platte
Material, Oberfläche und Kantenausbildung wie zuvorbeschriebene Akustikwandbekleidung
jedoch ohne Lochung

umlaufend mit 5 mm Fuge zu angrenzenden Bauteilen
Breite ca. 90 mm

Ausführung nach Angabe des Architekten und Planung
inkl. aller notwendigen Zubehörteile, Befestigungsmittel, Anpass- und Nebenarbeiten, Schutzmaßnahmen etc.
Abrechnung nach Laufmetern
Menge: 3,100 m

**01.03.7 Unterkonstruktion Bildschirm**
Lieferung und Montage von zusätzlichen
Kanthölzern 4/ 8 cm
als gehobelte Holzlatten
Einbau in der waagrechte Lattung der
Unterkonstruktion
direkt hinter der Wandverkleidung
zur bauseitigen Befestigung eines Bildschirms
Lage nach Planfreigabe des Architekten
Menge: 6,000 m

**01.03.8 Bohrungen für Steckdosen, Schalter etc.**
Bohrungen für Steckdosen, Schalter etc.
nach Angabe vor Ort erstellen
Durchmesser bis 80 mm
Menge: 5,000 St

#### Titel 01.04 Freiarbeitsfläche C.0.13 - EG

**01.04.1 Laibungsbekleidung senkrecht**
Laibungsbekleidung senkrecht

liefern und montieren
auf senkrechtem bauseits mit Gipskartonplatten belegtem freien Wandende (Breite 12,5 cm) verkleben

Tiefe ca. 17,5 cm
Dicke ca. 3 cm

Länge ca. 2,65 m

aus MDF oder anderem Holzwerkstoff als Trägerplatte
beidseitig mit HPL 0,8 mm Schichtstoff belegt
Schichtstoff Egger W 960 ST 7, Classic weiß
inkl. Sichtkantenausbildung an den beiden Kanten mit Einleimer aus Multiplexplatte Birke geschliffen und lackiert (Radius bzw, Fase mindestens 2 mm gemäß KUVB Vorschrift)

gegen Gipskartonfläche verleben
unten stumpf gegen Bodenbelag
oben auf Gehrung gegen waagrechte
Sturzverkleidung jeweils
mit Überstand von ca. 1,5 cm und 3,0 cm

beidseitig weiß gegen fertig gestrichene
Gipskartonfläche mit Acryl verfugen
Menge: 2,000 St

**01.04.2 Sturzverkleidung waagrecht**
Sturzverkleidung waagrecht

liefern und montieren
auf waarechter bauseits erstellter Gipskartonfläche  verkleben

Tiefe ca. 17,5 cm
Dicke ca. 3 cm

Länge ca. 175 cm +  275 cm
L-förmig inkl. 90 Grad Eckausbildung auf Gehrung

aus MDF oder anderem Holzwerkstoff als Trägerplatte
Sichtseite mit HPL 0,8 mm Schichtstoff belegt
Oberseite mit Gegenzugfurnier/Schichtstoff
Schichtstoff Egger W 960 ST 7, Classic weiß
inkl. Sichtkantenausbildung an den beiden Kanten mit Einleimer aus Multiplexplatte Birke geschliffen und lackiert (Radius bzw, Fase mindestens 2 mm gemäß KUVB Vorschrift)

gegen Gipskartonfläche verleben
seitlich auf Gehrung gegen senkrechte
Laibungsverkleidung jeweils
mit Überstand von ca. 1,5 cm über GK Kante

beidseitig weiß gegen fertig gestrichene
Gipskartonfläche mit Acryl verfugen
Menge: 1,000 St

**01.04.3 Hohlkehlen**
Hohlkehlprofile
aus Edelstahl z.B. Schlüter Eck-KHK-E Edelstahl V2A Hohlkehlen Eckprofil 2,0 m
Höhe/ Tiefe  15 mm
mit Rundung Radius ca. 8 mm
mit geeignetem Motagekleber
senkrecht in Raumecken
und waagrecht
zwischen Boden und Gipskartonwand und
zwischen Gipskartondecke und Gipskartonwand einbauen
zur bauseitigen Belegung mit Moltonbelag o.ä.
Eckausbildungen in gesonderter Positionen
Menge: 30,000 m

**01.04.4 Eckausbildung der Hohlkehlen**
Eckausbildung der zuvorbeschriebenen Hohlkehlprofile
aus Edelstahl z.B. Schlüter Eck-KHK-E/I Innenecke 90° Edelstahl V2A mit 3 Abgängen
mit geeignetem Motagekleber
in den Raumecken
zur bauseitigen Belegung mit Moltonbelag o.ä.
montieren
Menge: 6,000 St

#### Titel 01.05 Wandverkleidungen Biologie und Chemie - OG

**01.05.1 Unterkonstruktion für Akustikwandverkleidung**
Unterkonstruktion für Akustikwandverkleidungen
liefern und montieren
siehe auch beiliegende Planunterlagen
Ausführung als Kreuzlattung

senkrechte Lattung Tiefe / Breite 60 / 40 mm
aus gehobelten Holzlatten
Abstand nach Erfordernis und
nach Wahl des AN ca. 80 cm

In den GK Wände (Hartgipsplatten zweilagig)
und in die hinterliegende Holzunterkonstruktion

oder in den Stahlbetonwänden

fachgerecht befestigen

Waagrechte Lattung 40 / 40 mm
aus gehobelten Holzlatten
gegen senkrechte Latten
fachgerecht befestigen
zur verdecktliegenden Befestigung der Akustikwandverkleidungen
mit Ausbildung als Zahnleiste, Einhängleiste o.ä.
nach Wahl des AN

inkl. Lagesicherung gegen Abnehmen der Platten
vollflächige Hinterlegung der 5 mm breiten Stossfugen mit
schwarz gestrichenen Holzleisten
Einteilung entsprechend der Plattenteilung

Latteneinteilung für Einzelgrößen der Akustikwandverkleidungen

-Standard -Plattenformat
ca. H / B 55 / 120 cm
Fuge 5 mm

-Gesamthöhe ca. 283 cm mit 5 Platten (ca. 5 x 55 cm)
oberhalb Teppich- oder Kautschuksockel bauseits
ca. 7,5cm

-Plattenbreiten Standardplatte ca. 120 cm
Passplatte gemäß Zulage als gesonderte Postion

die Einzelflächen sind im Zuge der Montage der Unterkonstruktion durch den AN vor Ort aufzumessen

Montage der Unterkonstruktion nach Einbau des Estrich

inkl. aller notwendigen Zubehörteile, Anpass- und Nebenarbeiten, Befestigungsmittel,
Schutzmaßnahmen etc.
Menge: 117,000 m²

**01.05.2 Zulage Sockelausbildung der Unterkonstruktion**
Zulage zur Ausbildung der der Unterkonstruktion
im Sockelbereich bestehend aus

-Einbau einer Trägerplatte
aus Holzwerkstoff (Dreischichtplatte o.ä.)
bündig mit Vorderkante der Unterkonstruktion
Plattendicke  20mm
Plattenhöhe  80 mm

Montage auf der senkrechten Holzlatte 60 / 60 mm
der zuvor beschriebenen Unterkonstruktion

zur bauseitigen Montage des Sockels durch den Bodenlager aus Kugelgarn oder Kautschuk

Ausführung nach Angabe des Architekten und Planung
inkl. aller notwendigen Zubehörteile, Befestigungsmittel, Anpass- und Nebenarbeiten, Schutzmaßnahmen etc.
Abrechnung nach Laufmetern
Menge: 41,000 m

**01.05.3 Akustikdämmung für Akustikwandverkleidung**
Akustikdämmung für Akustikwandverkleidung
liefern und montieren

Einbau zwischen zuvor beschriebener Unterkonstruktion
Dicke ca. 40 mm direkt hinter der nachfolgende beschriebenen Plattenverkleidung
Einbau inkl. Lagesicherung, Veklebung o.ä.

Glaswolle als schallschluckende Hinterfüllung, Anwendungsgebeit DI, nicht brennbar (A1),
eingeschweißt in schwarze Folie,
einschließlich dichtem Abkleben sämtlicher Schnittkanten

inkl. aller notwendigen Zubehörteile, Anpass- und Nebenarbeiten, Befestigungsmittel,
Schutzmaßnahmen etc.
Menge: 117,000 m²

**01.05.4 Akustikwandverkleidung Holzoptik**
Akustikwandverkleidung Holzoptik
für die Zimmerrückwände
liefern und fachgerecht montieren
siehe auch beiliegende Planunterlagen

-Plattenformat ca. H / B 55 / 120 cm
Fuge 5 mm

-Gesamthöhe ca. 283 cm mit fünf Platten (ca. 5 x 55 cm)
oberhalb Teppich- oder Kautschuksockel bauseits
ca. 7,5cm

-Plattenbreiten Standardplatte ca. 120 cm
Passplatte gemäß Zulage als gesonderte Postion

die Einzelflächen sind im Zuge der Montage der Unterkonstruktion durch den AN vor Ort aufzumessen
Fertigmontage der Platten im fertig gestellten Raum

Montage an zuvor beschriebener Unterkonstruktion

Material der Platten:

MDF-Platte Dicke 19 mm
perforiert mit runder Mikrolochung / Lochung
an Vorder- und Rückseite
Durchmesser Vorderseite 1mm
Durchmesser Rückseite 3mm
Achsabstand 4 mm
Sichtseite mit glattem Randfries
ohne Lochung Breite ca. 4-25 mm
in Abstimmung mit Architekt (evtl. herstellerabhängig)
mit Vlies rückseitig aufkaschiert
Richtqualtät BER Holz-F Typ L 1/3-4

Sichtseite mit HPL 0,8 mm Schichtstoff belegt
Rückseiten mit Gegenzugfurnier/Schichtstoff
Schichtstoff in heller Holzoptik
Egger H 1277 ST 9 Lakeland Akazie hell
inkl. Kantenausbildung  mit zum Holzdekor passender
3 mm ABS Dickkkante in Holzoptik
(Radius mindestens 2 mm gemäß KUVB Vorschrift)

Formaldehydabgabe nach DIN EN 717-2 Klasse E1
Brandverhalten nach Euroclass EN 13501-1
oder DIN 4102
B1 schwer entflammbar oder B2 normal entflammbar
die Klassifizierung des Brandverhaltens bezieht
sich ausschließlich auf die Trägerplatte

Schallabsorptionsgrad nach DIN EN ISO 354:2005
α I.M. = 0,64, NRC = 0,85, α W = 0,65 (M) Kl.C.
α s bei125Hz = 0,25; 250Hz = 0,61; 500Hz = 1,03; 1000Hz = 0,98; 2000Hz = 0,56; 4000Hz 0,50 Hz
Gewicht: ca. 9,2 kg/m², ohne Auflage

sichtbarer Lochflächenanteil 4,91%

angebotenes Fabrikat der Trägerplatte: '.............................'

Montage im komplett fertig stellten Raum.

inkl. aller notwendigen Zubehörteile, Befestigungsmittel, Anpass- und Nebenarbeiten, Schutzmaßnahmen etc.
Menge: 117,000 m²

**01.05.5 Zulage Passplatten**
Zulage Passplatten zu zuvor
beschriebener Postion
für Platten mit anderen Breiten
als den zuvor beschriebenen Standardbreiten
inkl. enstprechende Ausbildung der Unterkonstruktion
von ca. 70 und 145 cm
Abrechnung nach Stück
Menge: 30,000 St

**01.05.6 Zulage freie Enden der Unterkonstruktion und Verkleidung**
Zulage für die Ausbildung der freiendne Enden
senkrecht und waagrecht
der Unterkonstruktion und Verkleidung

Ausbildung der Unterkonstruktion
gehobelt und geschliffen
im Fugenbereich schwarz gestrichen
zuvorbeschriebene Akustikwandbekleidung
mit ca. 20 mm Überstand
gegenüber der Unterkonstruktion

Beikleidung der freien Kante mit MDF Platte
Material, Oberfläche und Kantenausbildung wie zuvorbeschriebene Akustikwandbekleidung
jedoch ohne Lochung

umlaufend mit 5 mm Fuge zu angrenzenden Bauteilen
Breite ca. 90 mm

Ausführung nach Angabe des Architekten und Planung
inkl. aller notwendigen Zubehörteile, Befestigungsmittel, Anpass- und Nebenarbeiten, Schutzmaßnahmen etc.
Abrechnung nach Laufmetern
Menge: 77,000 m

**01.05.7 Zulage Heizkreisverteiler**
Zulage für die Ausbildung der Verkleidung
und der Unterkonstruktion
bestehend aus:

-Anarbeiten der Unterkonstruktion etc. an die bauseits an der Wand montierten Heizkreisverteiler
-Entfall der Wärmedämmung entfällt
-Ausbildung der betreffenden Platten abnehmbar
(gilt für Standard und Passplatten übereinander und im Bedarfsfall nebeneinander liegend)
z.B. mit Motageclips aus Edelstahl Häfele
Art. Nr. 783.53.990 bis 993
inkl. Sicherung mit Hebelschloss z.B. Häfele Symo LB mit Zuhaltung Art. Nr. 235.81.213

inkl. aller notwendigen Zubehörteile, Anpass- und Nebenarbeiten, Schutzmaßnahmen etc.
Menge: 8,000 St

**01.05.8 Unterkonstruktion Periodensystem**
Lieferung und Montage von zusätzlichen
Kanthölzern 4/ 8 cm
als gehobelte Holzlatten
Einbau in der waagrechte Lattung der
Unterkonstruktion
direkt hinter der Wandverkleidung
zur bauseitigen Befestigung der Periodensysteme
Lage nach Planfreigabe des Architekten
Menge: 30,000 m

**01.05.9 Bohrungen für Steckdosen, Schalter etc.**
Bohrungen für Steckdosen, Schalter etc.
nach Angabe vor Ort erstellen
Durchmesser bis 80 mm
Menge: 30,000 St

#### Titel 01.06 Wandverkleidung Meditationsraum C.1. 12 - OG

**01.06.1 Unterkonstruktion für Akustikwandverkleidung**
Unterkonstruktion für Akustikwandverkleidungen
liefern und montieren
siehe auch beiliegende Planunterlagen
Ausführung als Kreuzlattung

senkrechte Lattung Tiefe / Breite 60 / 40 mm
aus gehobelten Holzlatten
Abstand nach Erfordernis und
nach Wahl des AN ca. 80 cm
in den GK Wände (Hartgipsplatten zweilagig)
und in die hinterliegende Holzunterkonstruktion
fachgerecht befestigen

Waagrechte Lattung 40 / 40 mm
aus gehobelten Holzlatten
gegen senkrechte Latten
fachgerecht befestigen
zur verdecktliegenden Befestigung der Akustikwandverkleidungen
mit Ausbildung als Zahnleiste, Einhängleiste o.ä.
nach Wahl des AN

inkl. Lagesicherung gegen Abnehmen der Platten
vollflächige Hinterlegung der 5 mm breiten Stossfugen mit
schwarz gestrichenen Holzleisten
Einteilung entsprechend der Plattenteilung

Latteneinteilung für Einzelgrößen der Akustikwandverkleidungen

-Standard -Plattenformat
ca. H / B 55 / 120 cm
Fuge 5 mm

-Gesamthöhe ca. 283 cm mit fünf Platten (ca. 5 x 55 cm)
oberhalb Teppich- oder Kautschuksockel bauseits
ca. 8,0 cm

-Plattenbreiten Standardplatte ca. 1120 cm
Passplatte gemäß Zulage als gesonderte Postion

die Einzelflächen sind im Zuge der Montage der Unterkonstruktion durch den AN vor Ort aufzumessen

Montage der Unterkonstruktion nach Einbau des Estrich

inkl. aller notwendigen Zubehörteile, Anpass- und Nebenarbeiten, Befestigungsmittel,
Schutzmaßnahmen etc.
Menge: 21,000 m²

**01.06.2 Zulage Sockelausbildung der Unterkonstruktion**
Zulage zur Ausbildung der der Unterkonstruktion
im Sockelbereich bestehend aus

-Einbau einer Trägerplatte
aus Holzwerkstoff (Dreischichtplatte o.ä.)
bündig mit Vorderkante der Unterkonstruktion
Plattendicke  20mm
Plattenhöhe  80 mm

Montage auf der senkrechten Holzlatte 60 / 60 mm
der zuvor beschriebenen Unterkonstruktion

zur bauseitigen Montage des Sockels durch den Bodenlager aus Kugelgarn oder Kautschuk

Ausführung nach Angabe des Architekten und Planung
inkl. aller notwendigen Zubehörteile, Befestigungsmittel, Anpass- und Nebenarbeiten, Schutzmaßnahmen etc.
Abrechnung nach Laufmetern
Menge: 7,500 m

**01.06.3 Akustikdämmung für Akustikwandverkleidung**
Akustikdämmung für Akustikwandverkleidung
liefern und montieren

Einbau zwischen zuvor beschriebener Unterkonstruktion
Dicke ca. 40 mm direkt hinter der nachfolgende beschriebenen Plattenverkleidung
Einbau inkl. Lagesicherung, Veklebung o.ä.

Glaswolle als schallschluckende Hinterfüllung, Anwendungsgebeit DI, nicht brennbar (A1),
eingeschweißt in schwarze Folie,
einschließlich dichtem Abkleben sämtlicher Schnittkanten

inkl. aller notwendigen Zubehörteile, Anpass- und Nebenarbeiten, Befestigungsmittel,
Schutzmaßnahmen etc.
Menge: 21,000 m²

**01.06.4 Akustikwandverkleidung einfarbig**
Akustikwandverkleidung  einfarbig
für die Zimmerrückwände
liefern und fachgerecht montieren
siehe auch beiliegende Planunterlagen

-Plattenformat ca. H / B 55 / 120 cm
Fuge 5 mm

-Gesamthöhe ca. 2,83 cm mit fünf Platten (ca. 5 x 55 cm)
oberhalb Teppich- oder Kautschuksockel bauseits
ca. 7,5cm

-Plattenbreiten Standardplatte ca. 120 cm
keine Passplatten

die Einzelflächen sind im Zuge der Montage der Unterkonstruktion durch den AN vor Ort aufzumessen
Fertigmontage der Platten im fertig gestellten Raum

Montage an zuvor beschriebener Unterkonstruktion

Material der Platten:

MDF-Platte Dicke 19 mm
perforiert mit runder Mikrolochung / Lochung
an Vorder- und Rückseite
Durchmesser Vorderseite 1mm
Durchmesser Rückseite 3mm
Achsabstand 4 mm
Sichtseite mit glattem Randfries
ohne Lochung Breite ca. 4-25 mm
in Abstimmung mit Architekt (evtl. herstellerabhängig)
mit Vlies rückseitig aufkaschiert
Richtqualtät BER Holz-F Typ L 1/3-4

Sichtseite mit HPL 0,8 mm Schichtstoff belegt
Rückseiten mit Gegenzugfurnier/Schichtstoff
einfarbiger Schichtstoff
z.B. Egger W 960 ST 7, Classic weiß oder
Egger U 604 ST 9 Eukalyptusgrün
inkl. Kantenausbildung  mit zum Dekor passender
3 mm ABS Dickkkante in Holzoptik
(Radius mindestens 2 mm gemäß KUVB Vorschrift)

Formaldehydabgabe nach DIN EN 717-2 Klasse E1
Brandverhalten nach Euroclass EN 13501-1
oder DIN 4102
B1 schwer entflammbar oder B2 normal entflammbar
die Klassifizierung des Brandverhaltens bezieht
sich ausschließlich auf die Trägerplatte

Schallabsorptionsgrad nach DIN EN ISO 354:2005
α I.M. = 0,64, NRC = 0,85, α W = 0,65 (M) Kl.C.
α s bei125Hz = 0,25; 250Hz = 0,61; 500Hz = 1,03; 1000Hz = 0,98; 2000Hz = 0,56; 4000Hz 0,50 Hz
Gewicht: ca. 9,2 kg/m², ohne Auflage

sichtbarer Lochflächenanteil 4,91%

angebotenes Fabrikat der Trägerplatte: '.............................'

Montage im komplett fertig stellten Raum.

inkl. aller notwendigen Zubehörteile, Befestigungsmittel, Anpass- und Nebenarbeiten, Schutzmaßnahmen etc.
Menge: 21,000 m²

**01.06.5 Zulage freie Enden der Unterkonstruktion und Verkleidung**
Zulage für die Ausbildung der freiendne Enden
senkrecht und waagrecht
der Unterkonstruktion und Verkleidung

Ausbildung der Unterkonstruktion
gehobelt und geschliffen
im Fugenbereich schwarz gestrichen
zuvorbeschriebene Akustikwandbekleidung
mit ca. 20 mm Überstand
gegenüber der Unterkonstruktion

Beikleidung der freien Kante mit MDF Platte
Material, Oberfläche und Kantenausbildung wie zuvorbeschriebene Akustikwandbekleidung
jedoch ohne Lochung

umlaufend mit 5 mm Fuge zu angrenzenden Bauteilen
Breite ca. 90 mm

Ausführung nach Angabe des Architekten und Planung
inkl. aller notwendigen Zubehörteile, Befestigungsmittel, Anpass- und Nebenarbeiten, Schutzmaßnahmen etc.
Abrechnung nach Laufmetern
Menge: 13,000 m

**01.06.6 Bohrungen für Steckdosen, Schalter etc.**
Bohrungen für Steckdosen, Schalter etc.
nach Angabe vor Ort erstellen
Durchmesser bis 80 mm
Menge: 5,000 St

#### Titel 01.07 Verkleidungen Chamäleon A.0.61 - Bestand EG

*Hinweis: Hinweis Versammlungsstättenverordnung – VStättV*
Hinweis Versammlungsstättenverordnung – VStättV

Für die im nachfolgenden Titel beschriebenen Leistungen im sogenannten Chamäleon im Bestandsbgebäude sind die Anforderungen der VStättV zu beachten, da dieser Raum Bestandteil der angrenzenden Schulaula ist.

Aus der VStaättV sind also folgende Anforderungen zu beachten:

§ 5 VStaättV- Dämmstoffe, Unterdecken, Bekleidungen, Bodenbeläge und Sitze

(1) Dämmstoffe müssen aus nichtbrennbaren Baustoffen bestehen.

(2) Bekleidungen an Wänden in Versammlungsräumen müssen aus mindestens schwerentflammbaren Baustoffen bestehen. ...

(3) '....'

(4) ...

(5) Unterdecken und Bekleidungen, die mindestens schwerentflammbar sein müssen, dürfen nicht brennend abtropfen.

(6) Unterkonstruktionen, Halterungen und Befestigungen von Unterdecken und Bekleidungen nach den Abs. 2 bis 4 müssen aus nichtbrennbaren Baustoffen bestehen '.....'

Zur Abnahme der Leistungen sind durch den AN für die Brandschutzbescheinigung II folgende Unterlagen vorzulegen:

-Fachunternehmererklärung
- Übereinstimmungserklärung
-bauaufsichtliche Zulassung

**01.07.1 Wandverkleidung mit Unterkonstruktion B / H ca. 110 / 60 cm**
Wandverkleidung
mit Unterkonstruktion
und Dämmung

B / H  ca. 110 / 60 cm

bestehend aus:

- Trägerplatten schwer entflammbar
Dicke ca. 19 mm

Oberfläche belegt mit Schichtstoff HPL 0,8 mm
schwer entflammbar B1 z.B. Egger U 604 ST 9 Eukalyptusgrün, Farbton nach Wahl des AG aus der Farbpalette des zuvo geannten Herstellers
inkl. Gegenzugfurnier falls erforderlich
umlaufende Kantenausbildung mit zum Schichtstoff
passenden ABS Kanten Radius 2 mm

-Unterkonstruktion ca. 20 mm nicht brennbar
aus Metall als verdecktliegende Einhängekonstruktion
(Zahnleisten o.ä. nach Wahl des AN) inkl. Lagesicherung durch Verkleben o.ä. für den Schulbetrieb geeeignet

-inkl. Dämmung des Holhlarums nicht brennbar ca. 20 mm
Bei Verwendung von Mineralfasern ist der Eintritt von Fasern in die Raumluft zu verhindern.

Montage an Beton- und Mauerwerkswänden
inkl. Ausgleich von Rohbautoleranzen

Montage oberhalb der bauseits montierten Sockelleisten
und unterhalb der angrenzenden Flachstahlwange des bauseits erstellten Brüstungsgeländers.

Herstellen, liefern und montieren, einschließlich aller erforderlichen Befestigungsmittel, Bohrungen,
Unterkonstruktionen, Zubehörteile etc.

Alle Befestigung verdeckt liegend nicht sichtbar
Menge: 4,000 St

**01.07.2 Wandverkleidung mit Unterkonstruktion B / H ca. 75 / 60 cm**
Wandverkleidung mit Unterkonstruktion
und Dämmung

wie zuvor beschrieben jedoch Breite / Höhe

B / H  ca. 75 / 60 cm
Menge: 2,000 St

**01.07.3 Wandverkleidung mit Unterkonstruktion B / H ca. 115 / 60 cm**
Wandverkleidung A 1 mit Unterkonstruktion
und Dämmung

wie zuvor beschrieben jedoch Breite / Höhe

B / H  ca. 115 / 60 cm
Menge: 3,000 St

**01.07.4 Wandverkleidung mit Unterkonstruktion B / H ca. 100 / 60 cm**
Wandverkleidung  mit Unterkonstruktion
und Dämmung

wie zuvor beschrieben jedoch Breite / Höhe

B / H  ca. 100 / 60 cm
Menge: 2,000 St

**01.07.5 Brüstungsverkleidung B / H ca. 60 / 80 cm**
Brüstungsverkleidung
an Achse D am Höhensprung
zwischen Bestand und Erweiterung

Ausführung wie zuvor in Pos.
Wandverkleidung  mit Unterkonstruktion
und Dämmung beschrieben jedoch

Breite / Höhe - B / H  ca. 60  / 80 cm
oberer Abschluss mit ca. 5 mm Fuge gegennachfolgend beschriebene waagrechte Abdeckung (Sitzfläche)
umlaufender Anschluss mit ca. 5 mm Fuge
Menge: 1,000 St

**01.07.6 Brüstungsverkleidung B / H ca. 115 / 80 cm**
Brüstungsverkleidung
an Achse D am Höhensprung
zwischen Bestand und Erweiterung

Ausführung wie zuvor in Pos.
Wandverkleidung  mit Unterkonstruktion
und Dämmung beschrieben jedoch

Breite / Höhe - B / H  ca. 115 / 80 cm
oberer Abschluss mit ca. 5 mm Fuge gegennachfolgend beschriebene waagrechte Abdeckung (Sitzfläche)
umlaufender Anschluss mit ca. 5 mm Fuge
Menge: 5,000 St

**01.07.7 Brüstungsverkleidung B / H ca. 30 / 80 cm**
Brüstungsverkleidung
an Achse D am Höhensprung
zwischen Bestand und Erweiterung

Ausführung wie zuvor in Pos.
Wandverkleidung  mit Unterkonstruktion
und Dämmung beschrieben jedoch

Breite / Höhe - B / H  ca. 30 / 80 cm
oberer Abschluss mit ca. 5 mm Fuge gegennachfolgend beschriebene waagrechte Abdeckung (Sitzfläche)
umlaufender Anschluss mit ca. 5 mm Fuge
Menge: 1,000 St

**01.07.8 Brüstungsverkleidung B / H ca. 130 / 80 cm über Treppe**
Brüstungsverkleidung
an Achse D am Höhensprung
zwischen Bestand und Erweiterung

Ausführung wie zuvor in Pos.
Wandverkleidung  mit Unterkonstruktion
und Dämmung beschrieben jedoch

Breite / Höhe - B / H  ca. 130 / 80 cm
oberer Abschluss mit ca. 5 mm Fuge gegen nachfolgend beschriebene waagrechte Abdeckung (Sitzfläche)

Unterseitig im Verlauf dem Ausgleichstreppe
5 Steigungen ca. H / T 16 / 30 cm
inkl. Ausbildung der ABS Kante
umlaufender Anschluss mit ca. 5 mm Fuge
Menge: 1,000 St

**01.07.9 Abdeckung waagrecht B / T ca. 60 / 59 cm**
Abdeckung auf Brüstung waagrecht
an Achse D am Höhensprung
zwischen Bestand und Erweiterung

Ausführung wie zuvor in Pos.
Wandverkleidung  mit Unterkonstruktion
und Dämmung beschrieben jedoch

Ausführung waagrecht als Sitzfläche

Breite / Tiefe- B / H  ca. 60/59 cm
umlaufender Anschluss mit ca. 5 mm Fuge
und Ausklinkung ca. 30 / 15 cm im Bereich der
einbindenden Verkleidung aus Gipskarton
inkl. Ausbildung der ABS Kante
umlaufender Anschluss mit ca. 5 mm Fuge
Menge: 1,000 St

**01.07.10 Abdeckung waagrecht B / T ca. 115 / 59 cm**
Abdeckung auf Brüstung waagrecht
an Achse D am Höhensprung
zwischen Bestand und Erweiterung

Ausführung wie zuvor in Pos.
Wandverkleidung  mit Unterkonstruktion
und Dämmung beschrieben jedoch

Ausführung waagrecht als Sitzfläche

Breite / Tiefe- B / H  ca.115/59 cm
umlaufender Anschluss mit ca. 5 mm Fuge
Menge: 5,000 St

**01.07.11 Abdeckung waagrecht B / T ca. 30 / 30 cm**
Abdeckung auf Brüstung waagrecht
an Achse D am Höhensprung
zwischen Bestand und Erweiterung

Ausführung wie zuvor in Pos.
Wandverkleidung  mit Unterkonstruktion
und Dämmung beschrieben jedoch

Ausführung waagrecht als Sitzfläche

Breite / Tiefe- B / H  ca.115/59 cm
umlaufender Anschluss mit ca. 5 mm Fuge
und 2 x Ausklinkung ca. 2 / 5 cm im Bereich der
einbindenden Stahlstütze
umlaufender Anschluss mit ca. 5 mm Fuge
Menge: 1,000 St

**01.07.12 Abdeckung waagrecht B / T ca. 130 / 59 cm**
Abdeckung auf Brüstung waagrecht
an Achse D am Höhensprung
zwischen Bestand und Erweiterung

Ausführung wie zuvor in Pos.
Wandverkleidung  mit Unterkonstruktion
und Dämmung beschrieben jedoch

Ausführung waagrecht als Sitzfläche

Breite / Tiefe- B / H  ca.130/59 cm
umlaufender Anschluss mit ca. 5 mm Fuge
Menge: 1,000 St

**01.07.13 Zulage Fugen**
Zulage für die Ausbildung der senkrechten
Fugen der Platten untereinander oder gegen angrenzende Bauteile
Platten mit 5 mm Fuge
schwarz hinterlegen
im Zuge der Ausbildung der
zuvor beschriebenen Unterkonstruktion
Menge: 70,000 m

#### Titel 01.08 Fensterbretter

**01.08.1 Fensterbrett L = ca. 7,55 m**
Fensterbrett

liefern und montieren
auf waagrechter  bauseits mit Gipskartonplatten belegter Brüstung verkleben

Tiefe ca. 32 cm
Dicke ca. 3 cm

Länge (Rohbauöffnung Fenster) ca. 7,55 m
Raum C.0.01
zweiteilig
Stoss hinter Stahbetonstütze
Überstand über Brüstung 5 cm

aus MDF oder anderem Holzwerkstoff als Trägerplatte
Sichtseite mit HPL 0,8 mm Schichtstoff belegt
Unterseite mit Gegenzugfurnier/Schichtstoff
Schichtstoff Egger W 960 ST 7, Classic weiß
inkl. Sichtkantenausbildung an den Längsseiten und
Enden mit Einleimer aus Multiplexplatte Birke geschliffen und lackiert (Radius bzw, Fase mindestens 2 mm gemäß KUVB Vorschrift)

gegen Fensterstock und an den Enden stumpf gegen angrenzende Bauteile stossen
oberseitig mit Silikon transparent elastisch verfugen
unterseitig weiß gegen fertig gestrichene Gipskartonfläche mit Acryl verfugen
Menge: 1,000 St

**01.08.2 Fensterbrett L = ca. 7,605 m**
Fensterbrett

wie zuvor beschrieben jedoch

Länge (Rohbauöffnung Fenster) ca. 7,605 m
Raum C.0.01 und 18 und C.1.11
dreiteilig
Stoss hinter Stahbetonstützen
Menge: 2,000 St

**01.08.3 Fensterbrett L = ca. 2,15 m**
Fensterbrett

wie zuvor beschrieben jedoch

Länge (Rohbauöffnung Fenster) ca. 2,15 m
Raum C.0.03 und 04
einteilig
Menge: 2,000 St

**01.08.4 Fensterbrett L = ca. 7,605 m**
Fensterbrett

wie zuvor beschrieben jedoch

Länge (Rohbauöffnung Fenster) ca. 7,605 m
Raum C.0.05
zweiteilig
Stoss hinter Stahbetonstützen
Menge: 1,000 St

**01.08.5 Fensterbrett L = ca. 5,315 m**
Fensterbrett

wie zuvor beschrieben jedoch

Länge (Rohbauöffnung Fenster) ca. 5,315 m
Raum C.0.08
zweiteilig
Stoss hinter Stahbetonstützen
Menge: 1,000 St

**01.08.6 Fensterbrett L = ca. 2,685 m**
Fensterbrett

wie zuvor beschrieben jedoch

Länge (Rohbauöffnung Fenster) ca. 2,685 m
Raum C.0.16
einteilig
Menge: 1,000 St

**01.08.7 Fensterbrett L = ca. 2,685 m**
Fensterbrett

wie zuvor beschrieben jedoch

Länge (Rohbauöffnung Fenster) ca. 2,685 m
Raum C.0.16 und 17
einteilig
Menge: 2,000 St

**01.08.8 Fensterbrett L = ca. 7,49 m**
Fensterbrett

wie zuvor beschrieben jedoch

Länge (Rohbauöffnung Fenster) ca. 7,49 m
Raum C.0.18
dreiteilig
Stoss hinter Stahbetonstützen
Menge: 1,000 St

**01.08.9 Fensterbrett L = ca. 0,9 m**
Fensterbrett

wie zuvor beschrieben jedoch

Länge (Rohbauöffnung Fenster) ca. 0,9 m
Raum C.0 27
einteilig
Menge: 2,000 St

**01.08.10 Fensterbrett L = ca. 8,525 m**
Fensterbrett

wie zuvor beschrieben jedoch

Länge (Rohbauöffnung Fenster) ca. 8,525 m
Raum C.1.03
dreiteilig
Stoss hinter Stahbetonstützen
Menge: 1,000 St

**01.08.11 Fensterbrett L = ca. 8,695 m**
Fensterbrett

wie zuvor beschrieben jedoch

Länge (Rohbauöffnung Fenster) ca. 8,695 m
Raum C.1.04
dreiteilig
Stoss hinter Stahbetonstützen
Menge: 1,000 St

**01.08.12 Fensterbrett L = ca. 5,755 m**
Fensterbrett

wie zuvor beschrieben jedoch

Länge (Rohbauöffnung Fenster) ca. 5,755 m
Raum C.1.05
zweiteilig
Stoss hinter Stahbetonstütze
Menge: 1,000 St

**01.08.13 Fensterbrett L = 4,255 m**
Fensterbrett

wie zuvor beschrieben jedoch

Länge (Rohbauöffnung Fenster) ca. 4,255 m
Raum C.1.06
einteilig
Menge: 1,000 St

**01.08.14 Fensterbrett L = ca. 7,79 m**
Fensterbrett

wie zuvor beschrieben jedoch

Länge (Rohbauöffnung Fenster) ca. 7,79 m
Raum C.1.07
dreiteilig
Stoss hinter Stahbetonstützen
Menge: 1,000 St

**01.08.15 Fensterbrett L = ca. 7,10 m**
Fensterbrett

wie zuvor beschrieben jedoch

Länge (Rohbauöffnung Fenster) ca. 7,10 m
Raum C.1.09
zweiteilig
Stoss hinter Stahbetonstützen
Menge: 1,000 St

**01.08.16 Fensterbrett L = ca. 5,05 m**
Fensterbrett

wie zuvor beschrieben jedoch

Länge (Rohbauöffnung Fenster) ca. 5,05 m
Raum C.1.10
zweiteilig
Stoss hinter Stahbetonstützen
Menge: 1,000 St

**01.08.17 Fensterbrett L = ca. 7,05 m**
Fensterbrett

wie zuvor beschrieben jedoch

Länge (Rohbauöffnung Fenster) ca. 7,05 m
Raum C.1.19
zweiteilig
Stoss hinter Stahbetonstützen
Menge: 1,000 St

**01.08.18 Fensterbrett L = 2,41 m**
Fensterbrett

wie zuvor beschrieben jedoch

Länge (Rohbauöffnung Fenster) ca. 2,41 m
Raum C.1.19
einteilig
Menge: 1,000 St

**01.08.19 Fensterbrett L = ca. 7,00 m - Tiefe 56 cm**
Fensterbrett

liefern und montieren
auf waagrechter  bauseits mit Gipskartonplatten belegter Brüstung verkleben

Tiefe ca. 56 cm
Dicke ca. 3 cm

Länge (Rohbauöffnung Fenster) ca. 7,00 m
Raum C.018 und C.1.12
zweiteilig
Überstand über Brüstung 5 cm

aus MDF oder anderem Holzwerkstoff als Trägerplatte
Sichtseite mit HPL 0,8 mm Schichtstoff belegt
Unterseite mit Gegenzugfurnier/Schichtstoff
Schichtstoff Egger W 960 ST 7, Classic weiß
inkl. Sichtkantenausbildung an den Längsseiten und
Enden mit Einleimer aus Multiplexplatte Birke geschliffen und lackiert (Radius bzw, Fase mindestens 2 mm gemäß KUVB Vorschrift)
inkl Ausklinkung an den Enden
jeweils in der Laibung ca. 25/3 cm

gegen Fensterstock und an den Enden stumpf gegen angrenzende Bauteile stossen
oberseitig mit Silikon transparent elastisch verfugen
unterseitig weiß gegen fertig gestrichene Gipskartonfläche mit Acryl verfugen
Menge: 2,000 St

#### Titel 01.09 Lüftungsschränke

*Hinweis: Hinweis Schrankverkleidungen*
Hinweis Schrankverkleidungen

Die im nachfolgenden Titel beschriebenen Leistungen umfassen schrankartige Verkleidungen für die bauseits montierten dezentralen Lüftungsgeräte der Marke Trox, Typ X Cube Schoolair - V - HV 2L.

Auf die der Ausschreibung beiliegenden Planunterlagen wird ausdrücklich hingewiesen.

Die Schrankverkleidungen kommen in unterschiedlichen geometrischen Abmessungen und auch unterschiedlichen Oberflächen zur Ausführung.

Wichtig bei der Ausführung der Schrankverkleidungen ist die Zugänglichkeit für die späteren Wartungs-und Reparaturarbeiten an den Lüftungsgeräten.

Zudem sind im nachfolgenden Titel sogenannte Abschottungsrahmen beschrieben, die verhindern, dass es innerhalb der Schrankkonstruktion zu einem Kurzschluss der Zu- und Abluft kommt.

Die Lüftungsgeräte werden vor den Schreinerarbeiten auf bauseits erstellen Tischkonstruktionen montiert.

Als erster Montageschritt der Bauschreinerarbeiten sind dann Sockelhölzer auf dem fertig verlegen Estrich zu montieren und die unterschiedlichen Schrankverkleidungen durch den AN aufzumessen.

Im Anschluss werden bauseits die Bodenbeläge (Kugelgarn, Kautschuk und Parkett) ausgeführt. An den zuvor beschriebenen Sockelhölzern werden dann im Zuge dieser Arbeiten bauseits die Sockel aus Kugelgarn, Kauschuk und für das Parkett montiert.

Die Fertigmontage der Schränke erfolgt dann nach der Ausführung der Bodenbeläge im nehazu fertig gestellten Gebäude.

**01.09.1 Schrankverkleidung EDV 1 - C.0.01 - rechts**
Schrankverkleidung EDV 1 - C.0.01
im Raum rechts
in mehreren Arbeitsschritten wie zuvor beschrieben
liefern und montieren

Abmessungen/Geometrie:
-Grundrissform L - förmig, oben waagrecht
-Breite ca. 82,5 cm
-Tiefe (Seitenteil) ca. 46,5 cm
-Höhe (Seitenteil) ca. 279 cm
-Höhe von OK Estrich bis UK Stahlbetondecke ca. 285 cm
-Bandseite rechts,Seitenteil links
-Türelement B / H ca. 76,5 / 249 cm
-feststehende Blende oben B / H ca. 80,5 / 30 cm
-feststehende Blende seitlich B / H ca. 4 / 249 cm

bestehend aus:

-Sockelholz  Seitenteil aus Kantholz B / H 30/80 mm
Länge ca. 3 cm kürzer als das Seitenteil
-Sockelholz Frontteil aus Kantholz H  H 60/80 mm
Länge ca. 3 cm kürzer als das Frontteil
auf Estrich lagesicher befestigen
Befestigungsart nach Wahl des AN z.B.
mit Winkeln auf der Schrankinnenseite
Kantholz gehobelt und geschliffen geeignet zur bauseitigen Montage der jewiligen Fussbodensockel
und Basiskonstruktion der nachfolgend beschriebenen Verkleidungen etc.

-Seitenteil feststehend

Verkleidung
B / H ca. 46,5 / 279 cm
Trägerplatten  MDF mind. 19 mm
Sichtseiten mit HPL 0,8 mm Schichtstoff belegt
Rückseite mit Gegenzugfurnier/Schichtstoff
nach Erfordernis
HPL 0,8 mm, Egger H 1277 ST 9 Lakeland Akazie hell
inkl. Kantenausbildung  mit zum Holzdekor
passender 3 mm ABS Dickkkante in Holzoptik
(Radius mindestens 2 mm gemäß KUVB Vorschrift)

mit waagrechten Kantholzprofil unten 40/40 mm
mit waagrechten Kantholzprofil oben 40/40 mm
mit zwei senkrechten Kantholzprofilen 40/60 mm
Montage unten waagrecht auf Sockelholz,
senkrecht in Holzriegel der bauseitigen Trockenbaukonstruktion und waagrecht in die Stahbetondecke

-Front mit Türelement

Türelement
B / H ca. 76,5 / 249 cm
Trägerplatten  MDF mind. 19 mm
Sichtseiten mit HPL 0,8 mm Schichtstoff belegt
Rückseite mit Gegenzugfurnier/Schichtstoff
nach Erfordernis
HPL 0,8 mm, Egger H 1277 ST 9 Lakeland Akazie hell
mit drei rechteckigen Ausschnitten ca. B / H 50 / 40 cm
inkl. Kantenausbildung (Aussenkanten und Ausschnitte)
mit zum Holzdekor passender 3 mm
ABS Dickkkante in Holzoptik (Radius mindestens 2 mm gemäß KUVB Vorschrift)

Türzubehör
6 Stück Topfscharniere
z.B.  Blum Clip Top Blumotion 110°, Innenanschlag
für Standardanwendungen, Modell-Nr. 71B3750,
Art.-Nr. 342.42.602, mit allen erforderlichen Zubehörteilen
1 Stück Drehknopf
z.B. Häfele Symo EC, Länge 33 mm
zur Kombination mit Symo-Wechselkern
Art.-Nr. 229.83.600
inkl. passendem Möbelzylinder mit drei Schlüsseln

1 Stück Drehstangenschloss
z.B. Häfele Symo EC, vernickelt
mit Schlossgehäuse, ein Paar Fanghaken, zwei Schließbolzen mit Anschraubplatte, zwei Stangenführungen inkl. Profilstange

mit waagrechten Kantholzprofil unten 40/80 mm
mit waagrechten Kantholzprofil oben 40/80 mm
mit einem senkrechten Kantholzprofil 40/80 mm
Montage unten waagrecht auf Sockelholz,
senkrecht gegen zuvor beschriebenes Seitenteil
senkrecht gegen Trockenbauwand mit eingebauten Holzverstärkungen oder gegen Stahlbeton
und waagrecht in die Stahbetondecke

inkl. feststehende Blende oben
B / H ca. 80,5 / 30 cm
Trägerplatten  MDF mind. 19 mm
Oberflächen und Kantenausbildung
wie Seitenteil und Türelement

inkl. feststehende Blende seitlich
B / H ca. 4 / 249 cm
Trägerplatten  MDF mind. 19 mm
Oberflächen und Kantenausbildung
wie Seitenteil und Türelement

Herstellen, liefern und montieren, einschließlich aller erforderlichen Befestigungsmittel, Bohrungen, Fräsungen
Unterkonstruktionen, Zubehörteile etc.

Alle Befestigung verdeckt liegend von außen
nicht sichtbar.
Menge: 1,000 St

**01.09.2 Schrankverkleidung EDV 1 - C.0.01 - links**
Schrankverkleidung EDV 1 - C.0.01
im Raum links
wie zuvor in Pos. 1.09.1 beschrieben jedoch

Abmessungen/Geometrie:
-Breite ca. 99 cm
-Bandseite links, Seitenteil rechts
-feststehende Blende oben B / H ca. 97 / 30 cm
-feststehende Blende seitlich B / H ca. 20,5 / 249 cm
-mit einem zusätzlichen senkrechten
Kantholzprofil 40/80 mm
Menge: 1,000 St

**01.09.3 Schrankverkleidung EDV 2 - C.0.02 - rechts**
Schrankverkleidung EDV 2 - C.0.02
im Raum rechts
wie zuvor in Pos. 1.09.1 beschrieben jedoch

Abmessungen/Geometrie:
-Breite ca. 83,5 cm
-Bandseite rechts, Seitenteil links
-feststehende Blende oben B / H ca. 81,5 / 30 cm
-feststehende Blende seitlich B / H ca. 5 / 249 cm
-Ausführung des senkrechten Kantholzprofils
50/80 statt 40/80 mm
Menge: 1,000 St

**01.09.4 Schrankverkleidung EDV 2 - C.0.02 - links**
Schrankverkleidung EDV 2 - C.0.02
im Raum links
wie zuvor in Pos. 1.09.1 beschrieben jedoch

Abmessungen/Geometrie:
-Bandseite links, Seitenteil rechts
Menge: 1,000 St

**01.09.5 Schrankverkleidung EDV 3 - C.0.05 - rechts**
Schrankverkleidung EDV 3 - C.0.05
im Raum rechts
wie zuvor in Pos. 1.09.1 beschrieben jedoch

Abmessungen/Geometrie:
-Breite ca. 85 cm
-Bandseite rechts, Seitenteil links
-feststehende Blende oben B / H ca. 83 / 30 cm
-feststehende Blende seitlich B / H ca. 6,5 / 249 cm
-Ausführung des senkrechten Kantholzprofils
65/80 statt 40/80 mm
Menge: 1,000 St

**01.09.6 Schrankverkleidung EDV 3 - C.0.05 - links**
Schrankverkleidung EDV 3 - C.0.05
im Raum links
wie zuvor in Pos. 1.09.1 beschrieben jedoch

Abmessungen/Geometrie:
-Breite ca. 83,5 cm
-Bandseite links, Seitenteil rechts
-feststehende Blende oben B / H ca. 81,5 / 30 cm
-feststehende Blende seitlich B / H ca. 5 / 249 cm
-Ausführung des senkrechten Kantholzprofils
50/80 statt 40/80 mm
Menge: 1,000 St

**01.09.7 Schrankverkleidung Lehrmittelf. Bücherei - C.0.08 - links**
Schrankverkleidung Lehrmittelf. Bücherei  - C.0.08
im Raum links
wie zuvor in Pos. 1.09.1 beschrieben jedoch

Abmessungen/Geometrie:
-Breite ca. 85 cm
-Bandseite links, Seitenteil rechts
-feststehende Blende oben B / H ca. 83 / 30 cm
-feststehende Blende seitlich B / H ca. 6,5 / 249 cm
-Ausführung des senkrechten Kantholzprofils
65/80 statt 40/80 mm
Menge: 1,000 St

**01.09.8 Schrankverkleidung Lehrerzimmer - C.0.18 - rechts**
Schrankverkleidung Lehrerzimmer - C.0.18
im Raum rechts
wie zuvor in Pos. 1.09.1 beschrieben jedoch

Abmessungen/Geometrie:
-Breite ca. 86 cm
-Höhe von OK Estrich bis UK Gipskartondecke ca. 271 cm
Anschluss oben gegen bauseits erstellte glatte Gipskartondecke statt gegen Stahlbetondecke
-Höhe (Seitenteil) ca. 265 cm
-Bandseite rechts, Seitenteil links
-feststehende Blende oben B / H ca. 84 / 16 cm
-feststehende Blende seitlich B / H ca. 7,5 / 249 cm
-Ausführung des senkrechten Kantholzprofils
75/80 statt 40/80 mm
Menge: 1,000 St

**01.09.9 Schrankverkleidung Lehrerzimmer - C.0.18 - links**
Schrankverkleidung Lehrerzimmer - C.0.18
im Raum links
wie zuvor in Pos. 1.09.1 beschrieben jedoch

Abmessungen/Geometrie:
-Breite ca. 86 cm
-Höhe von OK Estrich bis UK Gipskartondecke ca. 271 cm
Anschluss oben gegen bauseits erstellte glatte Gipskartondecke statt gegen Stahlbetondecke
-Höhe (Seitenteil) ca. 265 cm
-Bandseite links, Seitenteil rechts
-feststehende Blende oben B / H ca. 84 / 16 cm
-feststehende Blende seitlich B / H ca. 7,5 / 249 cm
-Ausführung des senkrechten Kantholzprofils
75/80 statt 40/80 mm
Menge: 1,000 St

**01.09.10 Schrankverkleidung Lehrerzimmer - C.0.18 - mitte**
Schrankverkleidung Lehrerzimmer - C.0.18
im Raum mittig
in mehreren Arbeitsschritten wie zuvor beschrieben
liefern und montieren

Abmessungen/Geometrie:
-Grundrissform U - förmig, oben waagrecht
-Breite ca. 103,5 cm
-Tiefe (2 Seitenteile) jeweils ca. 46,5 cm
-Höhe von OK Estrich bis UK Gipskartondecke ca. 271 cm
-Höhe (Seitenteile) ca. 265 cm
-Bandseite links ,Seitenteile links und rechts
-Türelement B / H ca. 76,5 / 249 cm
-feststehende Blende oben B / H ca. 99,5 / 16 cm
-feststehende Blende seitlich B / H ca. 23/ 249 cm

bestehend aus:

-2 Stück Sockelholz  Seitenteil aus Kantholz B / H 30/80 mm
Länge ca. 3 cm kürzer als das Seitenteil
-Sockelholz Frontteil aus Kantholz H  H 60/80 mm
Länge ca. 6 cm kürzer als das Fronteil
auf Estrich lagesicher befestigen
Befestigungsart nach Wahl des AN z.B.
mit Winkeln auf der Schrankinnenseite
Kantholz gehobelt und geschliffen geeignet zur bauseitigen Montage der jewiligen Fussbodensockel
und Basiskonstruktion der nachfolgend beschriebenen Verkleidungen etc.

-2 Stück Seitenteile feststehend
links und rechts

Verkleidung
B / H ca. 46,5 / 265 cm
Trägerplatten  MDF mind. 19 mm
Sichtseiten mit HPL 0,8 mm Schichtstoff belegt
Rückseite mit Gegenzugfurnier/Schichtstoff
nach Erfordernis
HPL 0,8 mm, Egger H 1277 ST 9 Lakeland Akazie hell
inkl. Kantenausbildung  mit zum Holzdekor
passender 3 mm ABS Dickkkante in Holzoptik
(Radius mindestens 2 mm gemäß KUVB Vorschrift)

jeweils mit waagrechten Kantholzprofil unten 40/40 mm
jeweils mit waagrechten Kantholzprofil oben 40/40 mm
jeweils mit zwei senkrechten Kantholzprofilen 40/60 mm
Montage unten waagrecht auf Sockelholz,
senkrecht in Holzriegel der bauseitigen Trockenbaukonstruktion und waagrecht in die bauseits  mit Holzplatten verstärkte Gipskartondecke

-Front mit Türelement

Türelement
B / H ca. 76,5 / 249 cm
Trägerplatten  MDF mind. 19 mm
Sichtseiten mit HPL 0,8 mm Schichtstoff belegt
Rückseite mit Gegenzugfurnier/Schichtstoff
nach Erfordernis
HPL 0,8 mm, Egger H 1277 ST 9 Lakeland Akazie hell
mit drei rechteckigen Ausschnitten ca. B / H 50 / 40 cm
inkl. Kantenausbildung (Aussenkanten und Ausschnitte)
mit zum Holzdekor passender 3 mm
ABS Dickkkante in Holzoptik
(Radius mindestens 2 mm gemäß KUVB Vorschrift)

Türzubehör
6 Stück Topfscharniere
z.B.  Blum Clip Top Blumotion 110°, Innenanschlag
für Standardanwendungen, Modell-Nr. 71B3750,
Art.-Nr. 342.42.602, mit allen erforderlichen Zubehörteilen
1 Stück Drehknopf
z.B. Häfele Symo EC, Länge 33 mm
zur Kombination mit Symo-Wechselkern
Art.-Nr. 229.83.600
inkl. passendem Möbelzylinder mit drei Schlüsseln

1 Stück Drehstangenschloss
z.B. Häfele Symo EC, vernickelt
mit Schlossgehäuse, ein Paar Fanghaken, zwei Schließbolzen mit Anschraubplatte, zwei Stangenführungen inkl. Profilstange

mit waagrechten Kantholzprofil unten 40/80 mm
mit waagrechten Kantholzprofil oben 40/80 mm
mit 2 Stück senkrechten Kantholzprofil 40/80 mm
Montage unten waagrecht auf Sockelholz,
senkrecht gegen die zuvor beschriebenen Seitenteile
waagrecht in die bauseits  mit Holzplatten verstärkte Gipskartondecke

inkl. feststehende Blende oben
B / H ca. 97,5 / 16 cm
Trägerplatten  MDF mind. 19 mm
Oberflächen und Kantenausbildung
wie Seitenteil und Türelement

inkl. feststehende Blende seitlich
B / H ca. 21 / 249 cm
Trägerplatten  MDF mind. 19 mm
Oberflächen und Kantenausbildung
wie Seitenteil und Türelement

Herstellen, liefern und montieren, einschließlich aller erforderlichen Befestigungsmittel, Bohrungen, Fräsungen
Unterkonstruktionen, Zubehörteile etc.

Alle Befestigung verdeckt liegend von außen
nicht sichtbar.
Menge: 1,000 St

**01.09.11 Schrankverkleidung Silentium - C.0.19 - rechts**
Schrankverkleidung Silentium - C.0.19
im Raum rechts
in mehreren Arbeitsschritten wie zuvor beschrieben
liefern und montieren

Abmessungen/Geometrie:
-Grundrissform U - förmig, oben waagrecht
-Breite ca. 88,0 cm
-Tiefe (2 Seitenteile) jeweils ca. 55 cm
-Höhe von OK Estrich bis UK Gipskartondecke ca. 271 cm
-Höhe (Seitenteil) ca. 266 cm
-Bandseite rechts ,Seitenteile links und rechts
-Türelement B / H ca. 76,5 / 249 cm
-feststehende Blende oben B / H ca. 87 / 16 cm
-feststehende Blende seitlich B / H ca. 9,5 / 249 cm

bestehend aus:

-2 Stück Sockelholz  Seitenteil aus Kantholz B / H 30/80 mm
Länge ca. 3 cm kürzer als das Seitenteil
-Sockelholz Frontteil aus Kantholz H  H 60/80 mm
Länge ca. 6 cm kürzer als das Fronteil
auf Estrich lagesicher befestigen
Befestigungsart nach Wahl des AN z.B.
mit Winkeln auf der Schrankinnenseite
Kantholz gehobelt und geschliffen geeignet zur bauseitigen Montage der jewiligen Fussbodensockel
und Basiskonstruktion der nachfolgend beschriebenen Verkleidungen etc.

-2 Stück Seitenteile feststehend
links und rechts

Verkleidung
B / H ca. 55 / 265 cm
Trägerplatten  MDF mind. 19 mm
Sichtseiten mit HPL 0,8 mm Schichtstoff belegt
Rückseite mit Gegenzugfurnier/Schichtstoff
nach Erfordernis
HPL 0,8 mm, Egger H 1277 ST 9 Lakeland Akazie hell
inkl. Kantenausbildung  mit zum Holzdekor
passender 3 mm ABS Dickkkante in Holzoptik
(Radius mindestens 2 mm gemäß KUVB Vorschrift)

jeweils mit waagrechten Kantholzprofil unten 40/40 mm
jeweils mit waagrechten Kantholzprofil oben 40/40 mm
jeweils mit zwei senkrechten Kantholzprofilen 40/60 mm
Montage unten waagrecht auf Sockelholz,
senkrecht in Holzriegel der bauseitigen Trockenbaukonstruktion und waagrecht in die bauseits  mit Holzplatten verstärkte Gipskartondecke

-Front mit Türelement

Türelement
B / H ca. 76,5 / 249 cm
Trägerplatten  MDF mind. 19 mm
Sichtseiten mit HPL 0,8 mm Schichtstoff belegt
Rückseite mit Gegenzugfurnier/Schichtstoff
nach Erfordernis
HPL 0,8 mm, Egger H 1277 ST 9 Lakeland Akazie hell
mit drei rechteckigen Ausschnitten ca. B / H 50 / 40 cm
inkl. Kantenausbildung (Aussenkanten und Ausschnitte)
mit zum Holzdekor passender 3 mm
ABS Dickkkante in Holzoptik
(Radius mindestens 2 mm gemäß KUVB Vorschrift)

Türzubehör
6 Stück Topfscharniere
z.B.  Blum Clip Top Blumotion 110°, Innenanschlag
für Standardanwendungen, Modell-Nr. 71B3750,
Art.-Nr. 342.42.602, mit allen erforderlichen Zubehörteilen
1 Stück Drehknopf
z.B. Häfele Symo EC, Länge 33 mm
zur Kombination mit Symo-Wechselkern
Art.-Nr. 229.83.600
inkl. passendem Möbelzylinder mit drei Schlüsseln

1 Stück Drehstangenschloss
z.B. Häfele Symo EC, vernickelt
mit Schlossgehäuse, ein Paar Fanghaken, zwei Schließbolzen mit Anschraubplatte, zwei Stangenführungen inkl. Profilstange

mit waagrechten Kantholzprofil unten 40/80 mm
mit waagrechten Kantholzprofil oben 40/80 mm
mit 2 Stück senkrechten Kantholzprofil 40/80 mm
Montage unten waagrecht auf Sockelholz,
senkrecht gegen die zuvor beschriebenen Seitenteile
waagrecht in die bauseits  mit Holzplatten verstärkte Gipskartondecke

inkl. feststehende Blende oben
B / H ca. 84 / 16 cm
Trägerplatten  MDF mind. 19 mm
Oberflächen und Kantenausbildung
wie Seitenteil und Türelement

inkl. feststehende Blende seitlich
B / H ca. 9,5 / 249 cm
Trägerplatten  MDF mind. 19 mm
Oberflächen und Kantenausbildung
wie Seitenteil und Türelement

Herstellen, liefern und montieren, einschließlich aller erforderlichen Befestigungsmittel, Bohrungen, Fräsungen
Unterkonstruktionen, Zubehörteile etc.

Alle Befestigung verdeckt liegend von außen
nicht sichtbar.
Menge: 1,000 St

**01.09.12 Schrankverkleidung Silentium - C.0.19 - links**
Schrankverkleidung Silentium - C.0.19
im Raum links

wie zuvor in Pos. 1.09.11 beschrieben jedoch

-Bandseite links (gesamtes Element gespiegelt)
Menge: 1,000 St

**01.09.13 Schrankverkleidung Chemie LS 1 - C.1.03 - rechts**
Schrankverkleidung Chemie LS 1
im Raum rechts
in mehreren Arbeitsschritten wie zuvor beschrieben
liefern und montieren

Abmessungen/Geometrie:
-Grundrissform L - förmig, Seitenteil oben schräg
-Breite ca. 86,0 cm
-Tiefe (Seitenteil) ca. 52,5 cm
-Höhe von OK Estrich bis UK schräge-GK Decke
von 312,5 bis  ca. 320 cm
-Bandseite rechts,Seitenteil links
-Türelement B / H ca. 76,5 / 249 cm
-feststehende Blende oben B / H ca. 84,0 / 65 cm
-feststehende Blende seitlich B / H ca. 7,5 / 249 cm

bestehend aus:

-Sockelholz  Seitenteil aus Kantholz B / H 30/80 mm
Länge ca. 3 cm kürzer als das Seitenteil
-Sockelholz Frontteil aus Kantholz H  H 60/80 mm
Länge ca. 3 cm kürzer als das Frontteil
auf Estrich lagesicher befestigen
Befestigungsart nach Wahl des AN z.B.
mit Winkeln auf der Schrankinnenseite
Kantholz gehobelt und geschliffen geeignet zur bauseitigen Montage der jewiligen Fussbodensockel
und Basiskonstruktion der nachfolgend beschriebenen Verkleidungen etc.

-Seitenteil 2-teilig feststehend

Verkleidung
B / H ca. 52,5 / 249 cm (rechteckig)
B / H ca. 52,5 / 57,5 bis 65 cm (oben schräg)
Trägerplatten  MDF mind. 19 mm
Sichtseiten mit HPL 0,8 mm Schichtstoff belegt
Rückseite mit Gegenzugfurnier/Schichtstoff
nach Erfordernis
HPL 0,8 mm, Egger H 1277 ST 9 Lakeland Akazie hell
inkl. Kantenausbildung  mit zum Holzdekor
passender 3 mm ABS Dickkkante in Holzoptik
(Radius mindestens 2 mm gemäß KUVB Vorschrift)

mit waagrechten Kantholzprofil unten 40/40 mm
mit waagrechten Kantholzprofil
beim Stoss der Seitensteile 40/40 mm
mit waagrechten Kantholzprofil oben 40/40 mm
mit zwei senkrechten Kantholzprofilen 40/60 mm
Montage unten waagrecht auf Sockelholz,
senkrecht in Holzriegel der bauseitigen Trockenbaukonstruktion und waagrecht in die UK der Abhangdecke

-Front mit Türelement

Türelement
B / H ca. 76,5 / 249 cm
Trägerplatten  MDF mind. 19 mm
Sichtseiten mit HPL 0,8 mm Schichtstoff belegt
Rückseite mit Gegenzugfurnier/Schichtstoff
nach Erfordernis
HPL 0,8 mm, Egger H 1277 ST 9 Lakeland Akazie hell
mit drei rechteckigen Ausschnitten ca. B / H 50 / 40 cm
inkl. Kantenausbildung (Aussenkanten und Ausschnitte)
mit zum Holzdekor passender 3 mm
ABS Dickkkante in Holzoptik
(Radius mindestens 2 mm gemäß KUVB Vorschrift)

Türzubehör
6 Stück Topfscharniere
z.B.  Blum Clip Top Blumotion 110°, Innenanschlag
für Standardanwendungen, Modell-Nr. 71B3750,
Art.-Nr. 342.42.602, mit allen erforderlichen Zubehörteilen
1 Stück Drehknopf
z.B. Häfele Symo EC, Länge 33 mm
zur Kombination mit Symo-Wechselkern
Art.-Nr. 229.83.600
inkl. passendem Möbelzylinder mit drei Schlüsseln

1 Stück Drehstangenschloss
z.B. Häfele Symo EC, vernickelt
mit Schlossgehäuse, ein Paar Fanghaken, zwei Schließbolzen mit Anschraubplatte, zwei Stangenführungen inkl. Profilstange

mit waagrechten Kantholzprofil unten 40/80 mm
mit waagrechten Kantholzprofil oben 40/80 mm
mit zwei senkrechten Kantholzprofilen 40/80 mm
Montage unten waagrecht auf Sockelholz,
senkrecht gegen zuvor beschriebenes Seitenteil
senkrecht gegen Trockenbauwand mit eingebauten Holzverstärkungen oder gegen Stahlbeton
und waagrecht in die Stahbetondecke

inkl. feststehende Blende oben
B / H ca. 84,0 / 65 cm
Trägerplatten  MDF mind. 19 mm
Oberflächen und Kantenausbildung
wie Seitenteil und Türelement

inkl. feststehende Blende seitlich
B / H ca. 7,5 / 249 cm
Trägerplatten  MDF mind. 19 mm
Oberflächen und Kantenausbildung
wie Seitenteil und Türelement

Herstellen, liefern und montieren, einschließlich aller erforderlichen Befestigungsmittel, Bohrungen, Fräsungen
Unterkonstruktionen, Zubehörteile etc.

Alle Befestigung verdeckt liegend von außen
nicht sichtbar.
Menge: 1,000 St

**01.09.14 Schrankverkleidung Chemie LS 1 - C.1.03 - links**
Schrankverkleidung Chemie LS 1 - C.1.03
im Raum links
wie zuvor in Pos. 1.09.13 beschrieben jedoch

Abmessungen/Geometrie:
-Breite ca. 99 cm
-Bandseite links, Seitenteil rechts
-feststehende Blende oben B / H ca. 97 / 30 cm
-feststehende Blende seitlich B / H ca. 20,5 / 249 cm
Menge: 1,000 St

**01.09.15 Schrankverkleidung Chemie LS 2 - C.1.04 - rechts**
Schrankverkleidung Chemie LS 2 - C.1.04
im Raum rechts
wie zuvor in Pos. 1.09.13 beschrieben jedoch

Abmessungen/Geometrie:
-feststehende Blende oben mit Anpassung
an einbindenden Brettschichtholzbinder
(Ausklinkung Breite ca. 4 cm Höhe ca. 40 cm)
inkl. ABS Kante
Menge: 1,000 St

**01.09.16 Schrankverkleidung Chemie LS 2 - C.1.04 - links**
Schrankverkleidung Chemie LS 2 - C.1.04
im Raum links
wie zuvor in Pos. 1.09.13 beschrieben jedoch

Abmessungen/Geometrie:
-Bandseite links, Seitenteil rechts
Menge: 1,000 St

**01.09.17 Schrankverkleidung Chemie Vorb. - C.1.05 - rechts**
Schrankverkleidung Chemie Vorb. - C.1.05
im Raum rechts
wie zuvor in Pos. 1.09.13 beschrieben
Menge: 1,000 St

**01.09.18 Schrankverkleidung Chemie Vorb. - C.1.05 - links**
Schrankverkleidung Chemie Vorb. - C.1.05
im Raum links
wie zuvor in Pos. 1.109.13 beschrieben jedoch

Abmessungen/Geometrie:
-Bandseite links, Seitenteil rechts
-feststehende Blende oben mit Anpassung
an einbindenden Brettschichtholzbinder
(Ausklinkung Breite ca. 2 cm Höhe ca. 40 cm)
inkl. ABS Kante
Menge: 1,000 St

**01.09.19 Schrankverkleidung Chemie LS 3 - C.1.06 - rechts**
Schrankverkleidung Chemie LS 3 - C.1.06
im Raum rechts
wie zuvor in Pos. 1.09.13 beschrieben
Menge: 1,000 St

**01.09.20 Schrankverkleidung Chemie LS 3 - C.1.06 - links**
Schrankverkleidung Chemie LS 3 - C.1.06
im Raum links
wie zuvor in Pos. 1.09.13 beschrieben jedoch

Abmessungen/Geometrie:
-Breite ca. 190 cm
-Bandseite links, Seitenteil rechts
-feststehende Blende oben B / H ca. 188 / 65 cm
mit Anpassung an einbindenden Brettschichtholzbinder
(Ausklinkung Breite ca. 25 cm Höhe ca. 40 cm)
inkl. ABS Kante und zusätzlicher Unterkosntruktion
-mit einem zusätzlichen senkrechten
Kantholzprofil 40/80 mm
-feststehende Blende seitlich B / H ca. 111,5 / 249 cm
Menge: 1,000 St

**01.09.21 Schrankverkleidung Chemie LS 4 - C.1.07 - rechts**
Schrankverkleidung Chemie LS 4 - C.1.07
im Raum rechts
wie zuvor in Pos. 1.09.13 beschrieben jedoch

Abmessungen/Geometrie:
-Breite ca. 172,5 cm
-Bandseite rechts, Seitenteil links
-feststehende Blende oben B / H ca. 170,5 / 65 cm
-mit einem zusätzlichen senkrechten
Kantholzprofil 40/80 mm
-feststehende Blende seitlich B / H ca. 94 / 249 cm
Menge: 1,000 St

**01.09.22 Schrankverkleidung Chemie LS 4 - C.1.07 - links**
Schrankverkleidung Chemie LS 4 - C.1.07
im Raum links
wie zuvor in Pos. 1.09.13 beschrieben jedoch

Abmessungen/Geometrie:
-Bandseite links, Seitenteil rechts
Menge: 1,000 St

**01.09.23 Schrankverkleidung Bio LS - C.1.09 - rechts**
Schrankverkleidung Bio LS  - C.1.09
im Raum rechts
wie zuvor in Pos. 1.09.13 beschrieben jedoch

Abmessungen/Geometrie:
-Breite ca. 82,5 cm
-Bandseite rechts, Seitenteil links
-feststehende Blende oben B / H ca. 80,5 / 65 cm
-Entfall eines senkrechten Kantholzprofils 40/80 mm
-feststehende Blende seitlich B / H ca. 4 / 249 cm
Menge: 1,000 St

**01.09.24 Schrankverkleidung Bio LS - C.1.09 - links**
Schrankverkleidung Bio LS  - C.1.09
im Raum links
wie zuvor in Pos. 1.09.13 beschrieben jedoch

Abmessungen/Geometrie:
-Breite ca. 155 cm
-Bandseitelinks, Seitenteil rechts
-feststehende Blende oben B / H ca. 153 / 65 cm
-mit einem zusätzlichen senkrechten
Kantholzprofil 40/80 mm
-feststehende Blende seitlich B / H ca. 76,5 / 249 cm
Menge: 1,000 St

**01.09.25 Schrankverkleidung Bio Übung - C.1.11 - rechts**
Schrankverkleidung Bio Übung - C.1.11
im Raum rechts
wie zuvor in Pos. 1.09.13 beschrieben jedoch

Abmessungen/Geometrie:
-Breite ca. 91 cm
-Bandseite rechts, Seitenteil links
-feststehende Blende oben B / H ca. 89 / 65 cm
-feststehende Blende seitlich B / H ca. 12,5 / 249 cm
Menge: 1,000 St

**01.09.26 Schrankverkleidung Bio Übung - C.1.11 - links**
Schrankverkleidung Bio Übung - C.1.11
im Raumlinks
wie zuvor in Pos. 1.09.13 beschrieben jedoch

Abmessungen/Geometrie:
-Breite ca. 91 cm
-Bandseite links, Seitenteil rechts
-feststehende Blende oben B / H ca. 89 / 65 cm
-feststehende Blende seitlich B / H ca. 12,5 / 249 cm
Menge: 1,000 St

**01.09.27 Schrankverkleidung Meditationsraum - C.1.12 - rechts**
Schrankverkleidung Meditationsraum - C.1.12
im Raum rechts
in mehreren Arbeitsschritten wie zuvor beschrieben
liefern und montieren

Abmessungen/Geometrie:
-Grundrissform U - förmig, oben waagrecht
-Breite ca. 88 cm
-Tiefe (2 Seitenteile) jeweils ca. 55 cm
-Höhe von OK Estrich bis UK Gipskartondecke ca. 272 cm
-Höhe (Seitenteil) ca. 266 cm
-Bandseite links ,Seitenteile links und rechts
-Türelement B / H ca. 76,5 / 249 cm
-feststehende Blende oben B / H ca. 84 / 17 cm
-feststehende Blende seitlich B / H ca. 9,5 / 249 cm

bestehend aus:

-2 Stück Sockelholz  Seitenteil aus Kantholz B / H 30/80 mm
Länge ca. 3 cm kürzer als das Seitenteil
-Sockelholz Frontteil aus Kantholz H  H 60/80 mm
Länge ca. 6 cm kürzer als das Fronteil
auf Estrich lagesicher befestigen
Befestigungsart nach Wahl des AN z.B.
mit Winkeln auf der Schrankinnenseite
Kantholz gehobelt und geschliffen geeignet zur bauseitigen Montage der jewiligen Fussbodensockel
und Basiskonstruktion der nachfolgend beschriebenen Verkleidungen etc.

-2 Stück Seitenteile feststehend
links und rechts

Verkleidung
B / H ca. 55 / 265 cm
Trägerplatten  MDF mind. 19 mm
Sichtseiten mit HPL 0,8 mm Schichtstoff belegt
Rückseite mit Gegenzugfurnier/Schichtstoff
nach Erfordernis
einfarbiger Schichtstoff
z.B. Egger W 960 ST 7, Classic weiß oder
Egger U 604 ST 9 Eukalyptusgrün

inkl. Kantenausbildung  mit zum Schichtstoff
passender 3 mm ABS Dickkkante in Holzoptik
(Radius mindestens 2 mm gemäß KUVB Vorschrift)

jeweils mit waagrechten Kantholzprofil unten 40/40 mm
jeweils mit waagrechten Kantholzprofil oben 40/40 mm
jeweils mit zwei senkrechten Kantholzprofilen 40/60 mm
Montage unten waagrecht auf Sockelholz,
senkrecht in Holzriegel der bauseitigen Trockenbaukonstruktion und waagrecht in die bauseits  mit Holzplatten verstärkte Gipskartondecke

-Front mit Türelement

Türelement
B / H ca. 76,5 / 249 cm
Trägerplatten  MDF mind. 19 mm
Sichtseiten mit HPL 0,8 mm Schichtstoff belegt
Rückseite mit Gegenzugfurnier/Schichtstoff
nach Erfordernis
einfarbiger Schichtstoff
z.B. Egger W 960 ST 7, Classic weiß oder
Egger U 604 ST 9 Eukalyptusgrün

mit drei rechteckigen Ausschnitten ca. B / H 50 / 40 cm
inkl. Kantenausbildung (Aussenkanten und Ausschnitte)
mit zum Schichtstoff passender 3 mm
ABS Dickkkante in Holzoptik
(Radius mindestens 2 mm gemäß KUVB Vorschrift)

Türzubehör
6 Stück Topfscharniere
z.B.  Blum Clip Top Blumotion 110°, Innenanschlag
für Standardanwendungen, Modell-Nr. 71B3750,
Art.-Nr. 342.42.602, mit allen erforderlichen Zubehörteilen
1 Stück Drehknopf
z.B. Häfele Symo EC, Länge 33 mm
zur Kombination mit Symo-Wechselkern
Art.-Nr. 229.83.600
inkl. passendem Möbelzylinder mit drei Schlüsseln

1 Stück Drehstangenschloss
z.B. Häfele Symo EC, vernickelt
mit Schlossgehäuse, ein Paar Fanghaken, zwei Schließbolzen mit Anschraubplatte, zwei Stangenführungen inkl. Profilstange

mit waagrechten Kantholzprofil unten 40/80 mm
mit waagrechten Kantholzprofil oben 40/80 mm
mit 2 Stück senkrechten Kantholzprofil 40/80 mm
Montage unten waagrecht auf Sockelholz,
senkrecht gegen die zuvor beschriebenen Seitenteile
waagrecht in die bauseits  mit Holzplatten verstärkte Gipskartondecke

inkl. feststehende Blende oben
B / H ca. 84 / 16 cm
Trägerplatten  MDF mind. 19 mm
Oberflächen und Kantenausbildung
wie Seitenteil und Türelement

inkl. feststehende Blende seitlich
B / H ca. 9,5 / 249 cm
Trägerplatten  MDF mind. 19 mm
Oberflächen und Kantenausbildung
wie Seitenteil und Türelement

Herstellen, liefern und montieren, einschließlich aller erforderlichen Befestigungsmittel, Bohrungen, Fräsungen
Unterkonstruktionen, Zubehörteile etc.

Alle Befestigung verdeckt liegend von außen
nicht sichtbar.
Menge: 1,000 St

**01.09.28 Schrankverkleidung Meditationsraum - C.1.12 - links**
Schrankverkleidung Meditationsraum - C.1.12
im Raum links

wie zuvor in Pos. 1.09.27 beschrieben jedoch

-Bandseite links (gesamtes Element gespiegelt)

-Anschluss oben nicht gegen GK Decke sondern
mit bündig eingelegter fester Abdeckung
B / T ca. 84 / 53 cm
Trägerplatten  MDF mind. 19 mm
Oberflächen und Kantenausbildung
wie Seitenteil und Türelement
Menge: 1,000 St

**01.09.29 Lüftungsbleche Farbton 1**
Lüftungsbleche
liefern und montieren

Lochbleche aus Aluminium
Lochung: Rv 6-8 DIN 24041
Freier Querschnitt: ca. 51,02%
Dicke 2 mm

Zuschnitt
Breite ca. 530mm
Höhe ca. 430 mm

Ansichtsfläche
Breite ca. 500 mm
Höhe ca. 400 mm

mit ca. 10 +15 mm ungelochtem Rand umlaufend
Lochfläche ca. 480 / 380 mm

und 15 mm Abkantung 90 Grad mit Bohrungen zum Verschrauben

Oberfläche pulverbeschichtet
Farbton nach Wahl des AG / Architekten
aus der RAL Classic Palette
Farbton 1, z.B. RAL1013 Perlweiss

Montage in jeweils in den rechteckigen
Aussparungen der Türen (B / H 500 / 400 mm)
der zuvor beschriebenen
Schrankverkleidungen mit Holzbauschrauben
durch die ABS Kante der HPL belegten MDF Platte

Herstellen, liefern und montieren, einschließlich aller erforderlichen Befestigungsmittel, Bohrungen, Fräsungen
Unterkonstruktionen, Zubehörteile etc.
Menge: 72,000 St

**01.09.30 Lüftungsbleche Farbton 2**
Lüftungsbleche
liefern und montieren
wi ezuvor beschrieben jedoch
mit einem anderen
Farbton nach Wahl des AG / Architekten
aus der RAL Classic Palette
Menge: 12,000 St

**01.09.31 Musterbleche**
Musterbleche
vorab im Zuge der Planung an den AG / Architekten zur Freigabe des Farbtons übergeben

Größe und Beschichtung wie zuvor beschrieben
jedoch ohne Abkantung und ohne lochfreien Rand

Ausführung in 5 verschiedenen Farbtönen
nach RAL Classikc Palette
Menge: 6,000 St

**01.09.32 Abschottungsrahmen im Erdgeschoss links**
Abschottungsrahmen, revisionierbar
innen in den Lüftungsschränken
Ausführung für die Lüftungsschränke
im Erdgeschoss mit den Bändern an der linken Seite

liefern und montieren

zur Verhinderung eines Kurzschluss
der Zu- und Abluft in den zuvor beschriebenen
Schrankverkleidungen
bestehend aus

-rechteckiger Rahmen aus Multiplexplattensreifen
o.ä. Birke oder Buche ca. Dicke 21 mm
Breite der Streifen ca. 110 mm
zwei senkrechten Plattenstreifen Länge ca. 450 mm
zwei waagrechten Plattenstreifen Länge ca 765 mm
untereinander als steifer Rahmen verschraubt
Aussteifung üver Winkel o.ä.nach Wahl des AN
senkrechte Plattenstreifen jeweils mit Ausklinkungen von ca. 20/225 mm
waagrechte Plattenstreifenjeweils mit Ausklinkungen
von ca. 40/60, 40/90, 25/105 mm
zur geometrischen Anpassungen an das Lüftungsgerät
und an den Auflagern

-beidseitig jeweils an den Stirnseiten der Plattenstreifen
Belegung der Kanten mit selbstklebenden Türdichtungen
als Gummidichtung, als Zugluftstopper
aus Thermoplastisches Elastomer (TPE), schlauchartige Ausbildung
Dicke für Spaltbreiten bis 10 mm, Breite ca. 12 mm
Länge ca. 4 x 45 cm und 4 x 60 cm = ca. 420 cm

-4 Auflagerwinkel oder Auflagerleisten o.ä.
zum losen Auflegen des Auflagerrahmens
Befestigung am Seitenteil der Seitenverkleidung und am Riegel des Türanschlags der Schrankverkleidung
inkl. Arretierung / Lagesicherung über
4 Grendelriegel mit Ferdersicherung z.B. Häfele Art. Nr. 252.72.708

Herstellen, liefern und montieren, einschließlich aller erforderlichen Befestigungsmittel, Bohrungen, Fräsungen
Unterkonstruktionen, Zubehörteile etc.

Abschottungsrahmen herausnehmbar ausführen für bauseitigen Wartungsarbeiten (Filterwechsel usw.)
Menge: 7,000 St

**01.09.33 Abschottungsrahmen im Erdgeschoss rechts**
Abschottungsrahmen, revisionierbar
innen in den Lüftungsschränken

liefern und montieren

wie zuvor beschrieben jedoch

Ausführung für die Lüftungsschränke
im Erdgeschoss mit den Bändern an der rechten Seite
(gespiegelt)
Menge: 5,000 St

**01.09.34 Abschottungsrahmen im Obergeschoss links**
Abschottungsrahmen, revisionierbar
innen in den Lüftungsschränken
Ausführung für die Lüftungsschränke
im Obergeschoss mit den Bändern an der linken Seite

liefern und montieren

zur Verhinderung eines Kurzschluss
der Zu- und Abluft in den zuvor beschriebenen
Schrankverkleidungen
bestehend aus

-rechteckiger Rahmen aus Multiplexplattensreifen
o.ä. Birke oder Buche ca. Dicke 21 mm
Breite der Streifen ca. 160 mm
zwei senkrechten Plattenstreifen Länge ca. 450 mm
zwei waagrechten Plattenstreifen Länge ca 765 mm
untereinander als steifer Rahmen verschraubt
Aussteifung üver Winkel o.ä.nach Wahl des AN
senkrechte Plattenstreifen jeweils mit Ausklinkungen von ca. 20/225 mm
waagrechte Plattenstreifenjeweils mit Ausklinkungen
von ca. 90/75, 90/90, 25/75 mm
zur geometrischen Anpassungen an das Lüftungsgerät
und an den Auflagern

-beidseitig jeweils an den Stirnseiten der Plattenstreifen
Belegung der Kanten mit selbstklebenden Türdichtungen
als Gummidichtung, als Zugluftstopper
aus Thermoplastisches Elastomer (TPE), schlauchartige Ausbildung
Dicke für Spaltbreiten bis 10 mm, Breite ca. 12 mm
Länge ca. 4 x 45 cm und 4 x 60 cm = ca. 420 cm

-4 Auflagerwinkel oder Auflagerleisten o.ä.
zum losen Auflegen des Auflagerrahmens
Befestigung am Seitenteil der Seitenverkleidung und am Riegel des Türanschlags der Schrankverkleidung
inkl. Arretierung / Lagesicherung über
4 Grendelriegel mit Ferdersicherung z.B. Häfele Art. Nr. 252.72.708

Herstellen, liefern und montieren, einschließlich aller erforderlichen Befestigungsmittel, Bohrungen, Fräsungen
Unterkonstruktionen, Zubehörteile etc.

Abschottungsrahmen herausnehmbar ausführen für bauseitigen Wartungsarbeiten (Filterwechsel usw.)
Menge: 8,000 St

**01.09.35 Abschottungsrahmen im Obergeschoss rechts**
Abschottungsrahmen, revisionierbar
innen in den Lüftungsschränken

liefern und montieren

wie zuvor beschrieben jedoch

Ausführung für die Lüftungsschränke
im Obergeschoss mit den Bändern an der rechten Seite
(gespiegelt)
Menge: 5,000 St

**01.09.36 Musterfront Holzoptik**
Musterfront
vorab Zuge der Planung an den AG / Architekten zur Freigabe übergeben

Größe ca. 30 / 40 cm
mit den beschriebenen
wie in den Postionen beschrieben
Trägerplatten  MDF mind. 19 mm
Sichtseiten mit HPL 0,8 mm Schichtstoff belegt
Rückseite mit Gegenzugfurnier/Schichtstoff
nach Erfordernis
HPL 0,8 mm, Egger H 1277 ST 9 Lakeland Akazie hell

inkl. Kantenausbildung  mit zum Holzdekor
passender 3 mm ABS Dickkkante in Holzoptik
(Radius mindestens 2 mm gemäß KUVB Vorschrift)
umlaufend
Menge: 1,000 St

**01.09.37 Musterfront einfarbig**
Musterfronten
vorab Zuge der Planung an den AG / Architekten zur Freigabe übergeben

Größe ca. 30 / 40 cm
mit den beschriebenen
wie in den Postionen beschrieben
Trägerplatten  MDF mind. 19 mm
Sichtseiten mit HPL 0,8 mm Schichtstoff belegt
Rückseite mit Gegenzugfurnier/Schichtstoff
nach Erfordernis
HPL 0,8 mm

-Egger W 960 ST 7, Classic weiß und
-Egger U 604 ST 9 Eukalyptusgrün
-Egger U 505 ST 9 Nordisch blau

inkl. Kantenausbildung  mit zum Holzdekor
passender 3 mm ABS Dickkkante in Holzoptik
(Radius mindestens 2 mm gemäß KUVB Vorschrift)
umlaufend
Menge: 3,000 St

**01.09.38 Musterschrankverkleidung**
Musterschrankverkleidung
im Zuge des ersten Montageschritts der Bauschreinerarbeiten mit den Sockelhölzern
liefern und montieren
ggf. vor Ort anpassen und zuschneiden

wie zuvor in Pos. 1.09.1 beschrieben
Schrankverkleidung EDV 1 - C.0.01
im Raum rechts

jedoch Ausführung aus Spannplatten o.ä.
ohne Schichtstoffbelag und Kantenausbildung
zur technischen Klärung im Zuge der
Ausführungs- und Montagplanung der AN
auch zur technischen Klärung und Abstimmung
auch mit dem Gewerk Lüftung

Herstellen, liefern und montieren, einschließlich aller erforderlichen Befestigungsmittel, Bohrungen, Fräsungen
Unterkonstruktionen, Zubehörteile etc.

inkl. Rückbau und Entsorgung nach Freigabe
und Abstimmung
Menge: 1,000 St

**01.09.39 Muster-Fensterbrett**
Musterfensterbrett
im Zuge der zuvor beschriebenen
Musterverkleidung Position 1.10.38
liefern und montieren

Ausführung Musterfensterbrett
wie in Pos. 1.8.1 beschrieben
Länge ca. 50 cm inkl. Eckausbildung

inkl. Rückbau und Entsorgung nach Freigabe
und Abstimmung
Menge: 1,000 St

**01.09.40 Muster-Abschottungsrahmen**
Muster-Abschottungsrahmen im Erdgeschoss rechts

im Zuge der zuvor beschriebenen
Musterverkleidung Position 1.10.38
liefern und montieren

ggf. vor Ort anpassen und zuschneiden

wie zuvor in Pos. 1.09.33 beschrieben
Schrankverkleidung EDV 1 - C.0.01
im Raum rechts

Herstellen, liefern und montieren, einschließlich aller erforderlichen Befestigungsmittel, Bohrungen, Fräsungen
Unterkonstruktionen, Zubehörteile etc.

inkl. Rückbau und Entsorgung nach Freigabe
und Abstimmung
Menge: 1,000 St

#### Titel 01.10 Bänke und Akustikverkl. Freiarbeitsf. C.0.07 und Flur C.0.12

*Hinweis: Hinweis Bänke*
Hinweis Bänke

Im nachfolgenden Titel werden die Bauteile für drei Bankanlagen
(2 Stück in der Freiarbeitsfläche C.0.07 und 1 Stück im Flur C.012) beschrieben.
Die drei Bänke sind grundsätzlich baugleich.
Die beiden Bänke in der Freiarbeitsfläche sind ensprechend LV Postionen in Holzoptik und die Bank im Flur einfarbig auszuführen.

**01.10.1 Konsolen**
Bankkonsolen L-förmig
siehe beiliegenden Planunterlagen
bestehend aus:

Quadratrohr 40 / 4  mm
L-förmig verschweisst
senkrecht ca. 470 mm
waagrecht ca. 460 mm
mit 90 Grad Ecke auf Gehrung verschweisst
Rohre mehrfach vorgebohrt zur Befestigung
der nachfolgend beschriebenen Bankverkleidungen
und für Verschraubung an den GK Wänden
durch zweilagigen Hartgipsplatten in die bauseits montierten Holzverstärkungen
Verschraubung nach statischer Erfordernis

Alle Teile S 235 JR.
Gesamte Konstruktion grundiert
nicht sichtbar für Innenbereich geeignet

Herstellen, liefern und montieren, einschließlich aller erforderlichen Befestigungsmittel, Bohrungen etc..
Menge: 15,000 St

**01.10.2 Banksitzfläche und Rückenteil in Holzoptik**
Banksitzfläche und Rückenteil in Holzoptik

Montage auf bzw. an zuvor beschriebenen Bankkonsolen
Abstand der Konsolen ca. 75 cm in den Wandnischen
siehe beiliegenden Planunterlagen

Trägerplatten  MDF oder anderer geeigneter Holzwerkstoff nach Wahl des AN

Sichtseiten mit HPL 0,8 mm Schichtstoff belegt
Unterseite mit Gegenzugfurnier/Schichtstoff HPL 0,8 mm
Egger H 1277 ST 9 Lakeland Akazie hell

- Sitzflächen Plattendicke ca. 30 mm
Abmessung  B / T ca. 386 / 44 cm
inkl. Sichtkantenausbildung
U-förmig an den freien Enden
Länge ca. 44+ 386 + 44 cm
aus Multiplexplatte Birke geschliffen und lackiert
Ecken auf Gehrung
(Radius bzw, Fase mindestens 2 mm gemäß KUVB Vorschrift) Querschnitt ca. 20 / 70 mm
der Schichtstoff ist bis zur Kante zu führen.

- Rückenteil Plattendicke ca. 19 mm
Abmessung  B / H ca. 386 / 40 cm
inkl. Kantenausbildung  mit zum Holzdekor passender
3 mm ABS Dickkkante in Holzoptik
(Radius mindestens 2 mm gemäß KUVB Vorschrift)

Herstellen, liefern und montieren, einschließlich aller erforderlichen Befestigungsmittel, Bohrungen,
Unterkonstruktionen, Zubehörteile etc.

Alle Befestigung verdeckt liegend nicht sichtbar
Menge: 2,000 St

**01.10.3 Banksitzfläche und Rückenteil einfarbig**
Banksitzfläche und Rückenteil

wie zuvor beschrieben jedoch mit anderem
einfarbigen Schichtstoff HPL 0,8 mm z.B.
Egger U 604 ST 9 Eukalyptusgrün
Menge: 1,000 St

**01.10.4 Unterkonstruktion für Akustikwandverkleidung oberhalb der Bänke**
Unterkonstruktion für Akustikwandverkleidungen
oberhalb der Bänke
liefern und montieren
siehe auch beiliegende Planunterlagen
Ausführung einlagige Lattung

In den GK Wände (Hartgipsplatten zweilagig)
fachgerecht befestigen

Waagrechte Lattung 40 / 40 mm
aus gehobelten Holzlatten
gegen senkrechte Latten
fachgerecht befestigen
zur verdeckliegenden Befestigung der Akustikwandverkleidungen
mit Ausbildung als als Zahnleiste, Einhängleiste o.ä.
nach Wahl des AN

inkl. Lagesicherung gegen Abnehmen der Platten
vollflächige Hinterlegung der 5 mm breiten Stossfugen mit
schwarz gestrichenen Holzleisten
Einteilung entsprechend der Plattenteilung

Latteneinteilung für Einzelgrößen der Akustikwandverkleidungen

-Standard -Plattenformat
ca. H / B 55 / 127 cm
Fuge 5 mm

-Gesamthöhe ca. 166 cm mit 3 Platten (ca. 3 x 55 cm)
ab OK Rückenteil Bank

-Plattenbreiten Standardplatte ca. 127 cm

die Einzelflächen sind im Zuge der Montage der Unterkonstruktion durch den AN vor Ort aufzumessen

Montage der Unterkonstruktion nach Einbau des Estrich

inkl. aller notwendigen Zubehörteile, Anpass- und Nebenarbeiten, Befestigungsmittel,
Schutzmaßnahmen etc.
Menge: 20,000 m²

**01.10.5 Akustikdämmung für Akustikwandverkleidung**
Akustikdämmung für Akustikwandverkleidung
liefern und montieren

Einbau zwischen zuvor beschriebener Unterkonstruktion
Dicke ca. 40 mm direkt hinter der nachfolgende beschriebenen Plattenverkleidung
Einbau inkl. Lagesicherung, Veklebung o.ä.

Glaswolle als schallschluckende Hinterfüllung, Anwendungsgebeit DI, nicht brennbar (A1),
eingeschweißt in schwarze Folie,
einschließlich dichtem Abkleben sämtlicher Schnittkanten

inkl. aller notwendigen Zubehörteile, Anpass- und Nebenarbeiten, Befestigungsmittel,
Schutzmaßnahmen etc.
Menge: 20,000 m²

**01.10.6 Akustikwandverkleidung in Holzoptik**
Akustikwandverkleidung
oberhalb der Bänke
liefern und fachgerecht montieren
siehe auch beiliegende Planunterlagen

-Plattenformat ca. H / B 55 / 127 cm
Fuge 5 mm

-Gesamthöhe ca. 166 cm mit drei Platten (ca. 3 x 55 cm)
ab OK Rückenteil Bank

-Plattenbreiten Standardplatte ca. 127 cm

die Einzelflächen sind im Zuge der Montage der Unterkonstruktion durch den AN vor Ort aufzumessen
Fertigmontage der Platten im fertig gestellten Raum

Montage an zuvor beschriebener Unterkonstruktion

Material der Platten:

MDF-Platte Dicke 19 mm
perforiert mit runder Mikrolochung / Lochung
an Vorder- und Rückseite
Durchmesser Vorderseite 1mm
Durchmesser Rückseite 3mm
Achsabstand 4 mm
Sichtseite mit glattem Randfries
ohne Lochung Breite ca. 4-25 mm
in Abstimmung mit Architekt (evtl. herstellerabhängig)
mit Vlies rückseitig aufkaschiert
Richtqualtät BER Holz-F Typ L 1/3-4

Sichtseite mit HPL 0,8 mm Schichtstoff belegt
Rückseiten mit Gegenzugfurnier/Schichtstoff
Schichtstoff in heller Holzoptik
Egger H 1277 ST 9 Lakeland Akazie hell
inkl. Kantenausbildung  mit zum Holzdekor passender
3 mm ABS Dickkkante in Holzoptik
(Radius mindestens 2 mm gemäß KUVB Vorschrift)

Formaldehydabgabe nach DIN EN 717-2 Klasse E1
Brandverhalten nach Euroclass EN 13501-1
oder DIN 4102
B1 schwer entflammbar oder B2 normal entflammbar
die Klassifizierung des Brandverhaltens bezieht
sich ausschließlich auf die Trägerplatte

Schallabsorptionsgrad nach DIN EN ISO 354:2005
α I.M. = 0,64, NRC = 0,85, α W = 0,65 (M) Kl.C.
α s bei125Hz = 0,25; 250Hz = 0,61; 500Hz = 1,03; 1000Hz = 0,98; 2000Hz = 0,56; 4000Hz 0,50 Hz
Gewicht: ca. 9,2 kg/m², ohne Auflage

sichtbarer Lochflächenanteil 4,91%

angebotenes Fabrikat der Trägerplatte: '.............................'

Montage im komplett fertig stellten Raum.

inkl. aller notwendigen Zubehörteile, Befestigungsmittel, Anpass- und Nebenarbeiten, Schutzmaßnahmen etc.
Menge: 13,000 m²

**01.10.7 Akustikwandverkleidung einfarbig**
Akustikwandverkleidung
oberhalb der Bänke
liefern und fachgerecht montieren
siehe auch beiliegende Planunterlagen
wie zuvor beschrieben jedoch mit anderem
einfarbigen Schichtstoff HPL 0,8 mm z.B.
Egger U 604 ST 9 Eukalyptusgrün
Menge: 7,000 m²

**01.10.8 Zulage freie Enden der Unterkonstruktion und Verkleidung**
Zulage für die Ausbildung der freiendne Enden
senkrecht und waagrecht
der Unterkonstruktion und Verkleidung

Ausbildung der Unterkonstruktion
gehobelt und geschliffen
im Fugenbereich schwarz gestrichen
zuvorbeschriebene Akustikwandbekleidung
mit ca. 20 mm Überstand
gegenüber der Unterkonstruktion

Beikleidung der freien Kante mit MDF Platte
Kantenausbildung gerundet /gefast
Oberffläche schwarz gestrichen

umlaufend mit 5 mm Fuge zu angrenzenden Bauteilen
Breite ca. 30  mm

Ausführung nach Angabe des Architekten und Planung
inkl. aller notwendigen Zubehörteile, Befestigungsmittel, Anpass- und Nebenarbeiten, Schutzmaßnahmen etc.
Abrechnung nach Laufmetern
Menge: 25,000 m

#### Titel 01.11 Sonstiges

**01.11.1 Abdeckleisten Binder**
Abdeckleisten der Fugen zwischen den Brettschichtholzbindern un ddne Betonflächen
aus Holz
Oberfläche geschliffen
als Flachleiste Querschnitt ca. 60 / 10 mm
Kanten gefast bzw. gerundet
deckend lackiert
Farbton nach RAL Farbtafel nach Wahl des AG
Montage auf fertig gestrichener Betonfläche
mit Montagekleber
U-förmig
Höhe ca. 45 cm
Breite ca. 36 cm
Abwicklungslänge ca. 117 cm
2 Ecken auf Gehrung
inkl. aller Neben- und Anpassarbeiten
Menge: 16,000 St

**01.11.2 Deckenabsorber rund Durchmesser 120 cm**
Deckenabsorber rund Durchmesser 120 cm
Dicke 40 mm
liefern und montieren
siehe hierzu beiliegende Planunterlagen

Montage an den fertig gestrichenen Betondecken

Ecophon Solo Circle Ø 1200mm,
Akutex FT - Akustikdeckensegel, 40mm Glaswolle, beidseitige Farboberfläche

höchstabsorbierendes Akustikdeckensegel
Akustikdeckensegel aus Glaswolle
Format (mm): Ø 1200
Kantenausführung: A gem. DIN EN 13964; rahmenloses und freitragendes Einzelbauteil, rechtwinklige und farbbeschichtete Kanten
demontierbar
Gesamtgewicht: 4,5 kg/Stück
Oberfläche: Akutex FT (*) allseitige homogene weiße Farboberfläche
Farbe: White Frost ähnlich NCS S 0500-N Lichtreflexionsgrad: 85%, Glanzgrad: < 1
Baustoffklasse: nicht brennbar, A2-s1,d0
(gem. DIN EN 13501-1)
Umwelteinfluss: vollständig recycelbar, aus recyceltem Altglas (Anteil > 70%) mit umweltfreundlichem Bindemittel; zertifiziert gemäß EPD Typ III
Ökologischer Fußabdruck: 10,35 kg CO2 equiv/m²
BKT: max. Einfluß auf die Kühlleistung bei BKT von 0,3°C bei 50% Belegung
Äquivalente Absorptionsfläche AObj, (m² Sabine): 125Hz = 0,3; 250Hz = 1,1; 500Hz = 1,5; 1000Hz = 1,9; 2000Hz = 1,9; 4000Hz = 1,7 gemäß DIN EN ISO 354 bei 200mm totaler Konstruktionshöhe
Reinigung: täglich Staubwischen und Staubsaugen sowie wöchentliche Feuchtreinigung möglich

Montage mit systemkonformer Unterkonstruktion
gemäß Deckenspiegel des Architekten
Befestigungen vedeckt liegend, nicht sichtbar
Abhängehöhe Unterkante Absoberplatte
zu Betondecke 90 mm

angebotenes Fabrikat : '.............................'
Menge: 35,000 St

#### Titel 01.12 Arbeiten nach Zeitaufwand

*Hinweis: Technische Vorschriften Stundenlohnarbeiten*
Technische Vorschriften Stundenlohnarbeiten

(1)  Der AG behält sich vor, den Abschnitt Stundenlohnarbeiten
nicht zu beauftragen.

(2)  Die Stundenverrechnungssätze sind unter Beachtung der preisrechtlichen Vorschriften zu ermitteln und aufgegliedert nachzuweisen. Sie gelten unabhängig von der Anzahl der abzurechnenden Stunden. Sie enthalten den tatsächlichen Lohn mit den Zuschlägen für Gemeinkosten, Sozialkassenbeiträgen, vermögenswirksamen Leistungen und dergleichen sowie Lohn- und Gehaltsnebenkosten. Zuschläge für Sonn- und Feiertagsarbeiten sind jedoch nicht einzurechnen.

(3)  Verfügt der Bieter über eine der unten aufgeführten Berufsgruppen nicht, so hat er die nächst höher qualifizierte einzusetzen.

(4)  Stundenlohnarbeiten dürfen nur nach vorheriger Beauftragung durch den Auftraggeber bzw. die bevollmächtigte Bauleitung ausgeführt und abgerechnet werden.

(5)  Stunden für Aufsichtspersonal bei Stundenlohnarbeiten werden nicht separat vergütet.

(6)  Bei den Verrechnungssätzen für sämtliche Geräte sind alle Zuschläge und Kosten für Betriebsstoffe, nicht jedoch Umsatzsteuer und Löhne für das Bedienungs- und Fahrpersonal einzurechnen, soweit nichts anderes angegeben ist. Die Abrechnung erfolgt nach tatsächlicher Einsatzzeit. Die Verrechnungssätze für alle Materialien verstehen sich frei Baustelle.

**01.12.1 Facharbeiter**
Menge: 15,000 h

**01.12.2 Fachwerker**
Menge: 25,000 h
